# Antena para recepção de emissões terrestes

- Propriedade do ficheiro: CYPE Ingenieros S.A.
- Formato: FIEBDC-3/2016
- Programa: Gerador de preços para construção civil. CYPE Ingenieros, S.A.
- Data: 29/10/2024
- Âmbito geográfico: Cabo Verde
- Moeda: CVE
- Custos indirectos: 3 %
- IVA: 15 %

## I Instalações

### IA Audiovisuais

#### IAA Rede de cabos coaxiais

**IAA034** Ud Antena para recepção de emissões terrestes.
Antena exterior FM, circular, para captação de sinais de radiodifusão sonora analógica procedentes de emissões terrestres, de 1 dBi de ganho e 500 mm de comprimento. Inclusive ancoragens e quantos acessórios sejam necessários para a sua correcta instalação.
Inclui: Marcação.
Critério de medição de projecto: Número de unidades previstas, segundo documentação gráfica de Projecto.
Critério de medição de obra: Medir-se-á o número de unidades realmente executadas segundo especificações de Projecto.

| Código | Un | Descrição | Rendimento | Preço | Importância |
|---|---|---|---|---|---|
| mt40etv010a | Ud | Antena exterior FM, circular, para captação de sinais de radiodifusão sonora analógica procedentes de emissões terrestres, de 1 dBi de ganho e 500 mm de comprimento. (material) | 1 | 4388.53 | 4388.530 |
| mo001 | h | Oficial de 1ª instalador de telecomunicações. (mão de obra) | 0.615 | 644.41 | 396.312 |
| mo056 | h | Ajudante de instalador de telecomunicações. (mão de obra) | 0.615 | 401.31 | 246.806 |
| % | % | Custos directos complementares | 2 % | 5031.648 | 100.633 |
|  |  | Custos directos |  |  | 5132.281 |

## Recursos

**mt40etv010a** Ud Antena exterior FM
Dados técnicos: Custo energético 131.511 MJ; Emissão de CO2 9.051 kg
Resíduos:
- embalagem: re150101 Embalagens de papel e cartão. (componente de resíduo); rendimento 0.09 kg; Código LER 15 01 01; Massa do elemento 1 kg; Volume 0.001333 m3
- embalagem: re170203 Plástico. (componente de resíduo); rendimento 0.045 kg; Código LER 17 02 03; Massa do elemento 1 kg; Volume 0.001667 m3
