# Repartidor de fibra óptica

- Propriedade do ficheiro: CYPE Ingenieros S.A.
- Formato: FIEBDC-3/2016
- Programa: Gerador de preços para construção civil. CYPE Ingenieros, S.A.
- Data: 29/10/2024
- Âmbito geográfico: Cabo Verde
- Moeda: CVE
- Custos indirectos: 3 %
- IVA: 15 %

## I Instalações

### IA Audiovisuais

#### IAO Rede de fibra óptica

**IAO024** Ud Repartidor de fibra óptica.
Repartidor PLC monomodo de 2 saídas, com conectores tipo SC/APC simples, para intervalo de comprimento de onda de 1260 a 1650 nm de 4 dB de perdas de inserção.
Inclui: Colocação. Ligação e verificação do seu correcto funcionamento.
Critério de medição de projecto: Número de unidades previstas, segundo documentação gráfica de Projecto.
Critério de medição de obra: Medir-se-á o número de unidades realmente executadas segundo especificações de Projecto.

| Código | Un | Descrição | Rendimento | Preço | Importância |
|---|---|---|---|---|---|
| mt40fod050a | Ud | Repartidor PLC monomodo de 2 saídas, com conectores tipo SC/APC simples, para intervalo de comprimento de onda de 1260 a 1650 nm de 4 dB de perdas de inserção. (material) | 1 | 5355.31 | 5355.310 |
| mo001 | h | Oficial de 1ª instalador de telecomunicações. (mão de obra) | 0.037 | 644.41 | 23.843 |
| mo056 | h | Ajudante de instalador de telecomunicações. (mão de obra) | 0.037 | 401.31 | 14.848 |
| % | % | Custos directos complementares | 2 % | 5394.001 | 107.880 |
|  |  | Custos directos |  |  | 5501.881 |
