# Vídeo-porteiro individual

- Propriedade do ficheiro: CYPE Ingenieros S.A.
- Formato: FIEBDC-3/2016
- Programa: Gerador de preços para construção civil. CYPE Ingenieros, S.A.
- Data: 29/10/2024
- Âmbito geográfico: Cabo Verde
- Moeda: CVE
- Custos indirectos: 3 %
- IVA: 15 %

## I Instalações

### IA Audiovisuais

#### IAV Interfonia e vídeo

**IAV010** Ud Vídeo-porteiro individual.
Instalação de kit de vídeo-porteiro convencional P/B anti-vandalismo para habitação unifamiliar composto por: placa exterior de rua anti-vandalismo com botão de pressão de chamada e câmara, fonte de alimentação e monitor com base de ligação. Inclusive, abre-portas, viseira, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 13 | 78.42 | 1019.460 |
| mt40pea040 | m | Cabo formado por condutores de cobre de 3x0,25 mm². (material) | 10 | 81.7 | 817.000 |
| mt40pea030c | m | Cabo paralelo formado por condutores de cobre de 2x1,0 mm². Segundo NP 2356. (material) | 13 | 133.98 | 1741.740 |
| mt40pea030d | m | Cabo paralelo formado por condutores de cobre de 2x1,5 mm². Segundo NP 2356. (material) | 1 | 169.97 | 169.970 |
| mt40pga060 | Ud | Viseira, para placa de rua encastrada anti-vandalismo. (material) | 1 | 2277.47 | 2277.470 |
| mt40vgk010c | Ud | Kit de vídeo-porteiro convencional P/B, para moradia unifamiliar, composto por placa de rua anti-vandalismo com botão de pressão de chamada e telecâmara, caixa de encastrar, fonte de alimentação e monitor com régua de ligação. (material) | 1 | 128961.83 | 128961.830 |
| mt40pga050a | Ud | Abre-portas eléctrico de corrente alternada. (material) | 1 | 2905.09 | 2905.090 |
| mo003 | h | Oficial de 1ª electricista. (mão de obra) | 2.705 | 644.41 | 1743.129 |
| mo102 | h | Ajudante de electricista. (mão de obra) | 2.705 | 401.31 | 1085.544 |
| % | % | Custos directos complementares | 2 % | 140721.233 | 2814.425 |
|  |  | Custos directos |  |  | 143535.658 |

Resíduos:
- colocação: mt35tpt010be; factor de resíduo 0.0275
- colocação: mt40pea040 Cabo formado por condutores de cobre de 3x0,25 mm²; factor de resíduo 0.0165672
- colocação: mt40pea030c Cabo paralelo formado por condutores de cobre de 2x1,0 mm². Segundo NP 2356; factor de resíduo 0.0165169
- colocação: mt40pea030d Cabo paralelo formado por condutores de cobre de 2x1,5 mm². Segundo NP 2356; factor de resíduo 0.0163296

## Recursos

**mt35tpt010be** m Tubo rígido de PVC VD-M de 20 mm de diâmetro exterior e 1,5 mm de espessura. Resistência à compressão 750 N
Dados técnicos: Custo energético 12.594 MJ; Emissão de CO2 0.625 kg; Código LER 17 02 03; Massa do elemento 0.13 kg; Volume 0.000217 m3

**mt40pea040** m Cabo formado por condutores de cobre de 3x0,25 mm²
Dados técnicos: Custo energético 0.282 MJ; Emissão de CO2 0.060 kg; Código LER 17 04 11; Massa do elemento 0.0067 kg; Volume 0.000004 m3
Resíduos:
- embalagem: re150101 Embalagens de papel e cartão. (componente de resíduo); rendimento 0.065 kg; Código LER 15 01 01; Massa do elemento 1 kg; Volume 0.001333 m3

**mt40pea030c** m Cabo paralelo formado por condutores de cobre de 2x1,0 mm². Segundo NP 2356
Dados técnicos: Custo energético 0.691 MJ; Emissão de CO2 0.068 kg; Código LER 17 04 11; Massa do elemento 0.0178 kg; Volume 0.000012 m3
Resíduos:
- embalagem: re150101 Embalagens de papel e cartão; rendimento 0.065 kg

**mt40pea030d** m Cabo paralelo formado por condutores de cobre de 2x1,5 mm². Segundo NP 2356
Dados técnicos: Custo energético 1.019 MJ; Emissão de CO2 0.075 kg; Código LER 17 04 11; Massa do elemento 0.0267 kg; Volume 0.000018 m3
Resíduos:
- embalagem: re150101 Embalagens de papel e cartão; rendimento 0.065 kg

**mt40pga060** Ud Viseira, para placa de rua encastrada anti-vandalismo
Dados técnicos: Custo energético 0.133 MJ; Emissão de CO2 0.210 kg
Resíduos:
- embalagem: re150101 Embalagens de papel e cartão; rendimento 0.247 kg

**mt40vgk010c** Ud Kit de vídeo-porteiro convencional P/B
Dados técnicos: Custo energético 201.714 MJ; Emissão de CO2 10.175 kg
Resíduos:
- embalagem: re150101 Embalagens de papel e cartão; rendimento 0.296 kg

**mt40pga050a** Ud Abre-portas eléctrico de corrente alternada
Dados técnicos: Custo energético 2.890 MJ; Emissão de CO2 0.209 kg
Resíduos:
- embalagem: re150101 Embalagens de papel e cartão; rendimento 0.072 kg
