# Unidade interior de ar condicionado com distribuição por condutas tubulares, para gás R-32

- Propriedade do ficheiro: CYPE Ingenieros S.A.
- Formato: FIEBDC-3/2016
- Programa: Gerador de preços para construção civil. CYPE Ingenieros, S.A.
- Data: 18/04/2024
- Âmbito geográfico: Cabo Verde
- Moeda: CVE
- Custos indirectos: 3 %
- IVA: 15 %

## I Instalações

### IB Sistemas de climatização

#### IBP Sistema VRF (Toshiba)

**IBP005** Ud Unidade interior de ar condicionado com distribuição por condutas tubulares, para gás R-32.
Unidade interior de ar condicionado, com distribuição por condutas tubulares, sistema VRF, para gás R-410A/R-32, alimentação monofásica (230V/50Hz), modelo MMD-UP0051BHP-E "TOSHIBA", potência frigorífica nominal 1,7 kW (temperatura de bolbo seco de ar interior 27°C, temperatura de bolbo húmido de ar interior 19°C, temperatura de bolbo seco do ar exterior 35°C, temperatura de bolbo húmido do ar exterior 24°C), potência calorífica nominal 1,9 kW (temperatura de bolbo seco de ar interior 20°C, temperatura de bolbo húmido do ar exterior 6°C), consumo eléctrico nominal 0,038 kW, pressão sonora a velocidade alta/média/baixa: 29/26/23 dBA, potência sonora 51 dBA, caudal de ar a velocidade alta/média/baixa: 540/450/360 m³/h, de 275x700x750 mm e 23 kg, pressão de ar (máxima) 120 Pa, retorno posterior do ar, com válvula de expansão electrónica, sensor de pressão, controlo individual de temperatura por microprocessador para regulação do fluxo de refrigerante, admissão de ar exterior, filtro de ar, bomba e mangueira de drenagem; com plenum para descarga através de embocaduras tubulares, modelo TCB-SF56C6BE. Regulação: controlo remoto sem fios, modelo RBC-AXU31-E. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb141c | Ud | Unidade interior de ar condicionado, com distribuição por condutas tubulares, sistema VRF, para gás R-410A/R-32, alimentação monofásica (230V/50Hz), modelo MMD-UP0051BHP-E "TOSHIBA", potência frigorífica nominal 1,7 kW (temperatura de bolbo seco de ar interior 27°C, temperatura de bolbo húmido de ar interior 19°C, temperatura de bolbo seco do ar exterior 35°C, temperatura de bolbo húmido do ar exterior 24°C), potência calorífica nominal 1,9 kW (temperatura de bolbo seco de ar interior 20°C, temperatura de bolbo húmido do ar exterior 6°C), consumo eléctrico nominal 0,038 kW, pressão sonora a velocidade alta/média/baixa: 29/26/23 dBA, potência sonora 51 dBA, caudal de ar a velocidade alta/média/baixa: 540/450/360 m³/h, de 275x700x750 mm e 23 kg, pressão de ar (máxima) 120 Pa, retorno posterior do ar, com válvula de expansão electrónica, sensor de pressão, controlo individual de temperatura por microprocessador para regulação do fluxo de refrigerante, admissão de ar exterior, filtro de ar, bomba e mangueira de drenagem. (material) | 1 | 238537.01 | 238537.010 |
| mt42tsb550a | Ud | Plenum para descarga através de embocaduras tubulares, modelo TCB-SF56C6BE "TOSHIBA". (material) | 1 | 21832.2 | 21832.200 |
| mt42tsb594b | Ud | Controlo remoto sem fios, modelo RBC-AXU31-E "TOSHIBA", formado por comando por infravermelhos e receptor para instalação na unidade interior de ar condicionado. (material) | 1 | 58866.08 | 58866.080 |
| mt42www090 | Ud | Kit de suportes para suspensão ao tecto, formado por quatro varões roscados de aço galvanizado, com as correspondentes buchas, porcas e anilhas. (material) | 1 | 3557.84 | 3557.840 |
| mo005 | h | Oficial de 1ª instalador de ar condicionado. (mão de obra) | 1.23 | 639.39 | 786.450 |
| mo104 | h | Ajudante de instalador de ar condicionado. (mão de obra) | 1.23 | 398.19 | 489.774 |
| % | % | Custos directos complementares | 2 % | 324069.354 | 6481.387 |
|  |  | Custos directos |  |  | 330550.741 |

## Recursos

**mt42tsb141c** Ud Unidade interior de ar condicionado
Dados técnicos: Custo energético 1064.714 MJ; Emissão de CO2 72.847 kg
Resíduos:
- embalagem: re150101 Embalagens de papel e cartão. (componente de resíduo); rendimento 0.18 kg; Código LER 15 01 01; Massa do elemento 1 kg; Volume 0.001333 m3
- embalagem: re170203 Plástico. (componente de resíduo); rendimento 0.09 kg; Código LER 17 02 03; Massa do elemento 1 kg; Volume 0.001667 m3
