# Unidade exterior de ar condicionado, para sistema VRF R32

- Propriedade do ficheiro: CYPE Ingenieros S.A.
- Formato: FIEBDC-3/2016
- Programa: Gerador de preços para construção civil. CYPE Ingenieros, S.A.
- Data: 19/04/2024
- Âmbito geográfico: Cabo Verde
- Moeda: CVE
- Custos indirectos: 3 %
- IVA: 15 %

## I Instalações

### IB Sistemas de climatização

#### IBW Sistema VRF (Mitsubishi Heavy Industries)

**IBW100** Ud Unidade exterior de ar condicionado, para sistema VRF R32.
Unidade exterior de ar condicionado, sistema ar-ar multi-split Micro KXZ-W com caudal variável de refrigerante, bomba de calor, para gás R-32, alimentação monofásica (230V/50Hz), modelo FDC121KXZEN1-W "MITSUBISHI HEAVY INDUSTRIES", potência frigorífica 12,1 kW (temperatura de bolbo seco do ar exterior 35°C, temperatura de bolbo húmido de ar interior 19°C), SEER 9,67, EER 4,08, consumo eléctrico em arrefecimento 2,97 kW, limite de funcionamento de temperatura do ar exterior em arrefecimento desde -15 até 43°C, potência calorífica 12,1 kW (temperatura de bolbo húmido do ar exterior 6°C, temperatura de bolbo seco de ar interior 20°C), SCOP 4,68, COP 4,2, consumo eléctrico em aquecimento 2,88 kW, limite de funcionamento de temperatura do ar exterior em aquecimento desde -20 até 15,5°C, de 845x970x370 mm, 85 kg, nível sonoro 53 dBA, caudal de ar 4500 m³/h, intervalo de capacidade entre 80 e 150%, válvula de expansão electrónica, ventilador axial e bus de dados Superlink II. Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi025a | Ud | Unidade exterior de ar condicionado, sistema ar-ar multi-split Micro KXZ-W com caudal variável de refrigerante, bomba de calor, para gás R-32, alimentação monofásica (230V/50Hz), modelo FDC121KXZEN1-W "MITSUBISHI HEAVY INDUSTRIES", potência frigorífica 12,1 kW (temperatura de bolbo seco do ar exterior 35°C, temperatura de bolbo húmido de ar interior 19°C), SEER 9,67, EER 4,08, consumo eléctrico em arrefecimento 2,97 kW, limite de funcionamento de temperatura do ar exterior em arrefecimento desde -15 até 43°C, potência calorífica 12,1 kW (temperatura de bolbo húmido do ar exterior 6°C, temperatura de bolbo seco de ar interior 20°C), SCOP 4,68, COP 4,2, consumo eléctrico em aquecimento 2,88 kW, limite de funcionamento de temperatura do ar exterior em aquecimento desde -20 até 15,5°C, de 845x970x370 mm, 85 kg, nível sonoro 53 dBA, caudal de ar 4500 m³/h, intervalo de capacidade entre 80 e 150%, válvula de expansão electrónica, ventilador axial e bus de dados Superlink II. (material) | 1 | 1070748.19 | 1070748.190 |
| mt42www080 | Ud | Kit de amortecedores anti-vibração de pavimento, formado por quatro amortecedores de borracha, com os correspondentes parafusos, porcas e anilhas. (material) | 1 | 1293.76 | 1293.760 |
| mo005 | h | Oficial de 1ª instalador de ar condicionado. (mão de obra) | 4.756 | 639.39 | 3040.939 |
| mo104 | h | Ajudante de instalador de ar condicionado. (mão de obra) | 4.756 | 398.19 | 1893.792 |
| % | % | Custos directos complementares | 2 % | 1076976.681 | 21539.534 |
|  |  | Custos directos |  |  | 1098516.215 |

## Recursos

**mt42mhi025a** Ud Unidade exterior de ar condicionado
Dados técnicos: Custo energético 3911.047 MJ; Emissão de CO2 267.639 kg
Resíduos:
- embalagem: re150101 Embalagens de papel e cartão. (componente de resíduo); rendimento 0.18 kg; Código LER 15 01 01; Massa do elemento 1 kg; Volume 0.001333 m3
- embalagem: re170203 Plástico. (componente de resíduo); rendimento 0.09 kg; Código LER 17 02 03; Massa do elemento 1 kg; Volume 0.001667 m3
