# Derivação para linha frigorífica de líquido, de descarga de gás e de sucção de gás

- Propriedade do ficheiro: CYPE Ingenieros S.A.
- Formato: FIEBDC-3/2016
- Programa: Gerador de preços para construção civil. CYPE Ingenieros, S.A.
- Data: 19/04/2024
- Âmbito geográfico: Cabo Verde
- Moeda: CVE
- Custos indirectos: 3 %
- IVA: 15 %

## I Instalações

### IB Sistemas de climatização

#### IBW Sistema VRF (Mitsubishi Heavy Industries)

**IBW361** Ud Derivação para linha frigorífica de líquido, de descarga de gás e de sucção de gás.
Derivação de linha frigorífica formada por conjunto de três juntas, uma para a linha de líquido, outra para a linha de descarga de gás e outra para a linha de sucção de gás, sistema ar-ar multi-split com caudal variável de refrigerante, modelo KIT-BMDIS22-1R "MITSUBISHI HEAVY INDUSTRIES", com uma capacidade máxima de unidades interiores ligadas a jusante cuja soma de índices de capacidade seja inferior a 180.
Inclui: Ligação.
Critério de medição de projecto: Número de unidades previstas, segundo documentação gráfica de Projecto.
Critério de medição de obra: Medir-se-á o número de unidades realmente executadas segundo especificações de Projecto.

| Código | Un | Descrição | Rendimento | Preço | Importância |
|---|---|---|---|---|---|
| mt42mhi535a | Ud | Conjunto de três juntas, uma para a linha de líquido, outra para a linha de descarga de gás e outra para a linha de sucção de gás, sistema ar-ar multi-split com caudal variável de refrigerante, modelo KIT-BMDIS22-1R "MITSUBISHI HEAVY INDUSTRIES", com uma capacidade máxima de unidades interiores ligadas a jusante cuja soma de índices de capacidade seja inferior a 180. (material) | 1 | 32505.73 | 32505.730 |
| mo005 | h | Oficial de 1ª instalador de ar condicionado. (mão de obra) | 0.061 | 639.39 | 39.003 |
| mo104 | h | Ajudante de instalador de ar condicionado. (mão de obra) | 0.061 | 398.19 | 24.290 |
| % | % | Custos directos complementares | 2 % | 32569.023 | 651.380 |
|  |  | Custos directos |  |  | 33220.403 |
