# Equipamento ar-água, bomba de calor aerotérmica, para produção de A.Q.S

- Propriedade do ficheiro: CYPE Ingenieros S.A.
- Formato: FIEBDC-3/2016
- Programa: Gerador de preços para construção civil. CYPE Ingenieros, S.A.
- Data: 19/04/2024
- Âmbito geográfico: Cabo Verde
- Moeda: CVE
- Custos indirectos: 3 %
- IVA: 15 %

## I Instalações

### IC Aquecimento, arrefecimento, climatização e A.Q.S.

#### ICA Água quente

**ICA057** Ud Equipamento ar-água, bomba de calor aerotérmica, para produção de A.Q.S..
Equipamento ar-água, bomba de calor aerotérmica, para produção de A.Q.S., formado por uma unidade exterior bomba de calor, para gás R-410A, com compressor swing com controlo Inverter, COP 4,3, pressão sonora em modo normal/silencioso: 47/44 dBA, dimensões 550x765x285 mm, peso 35 kg, alimentação monofásica (230V/50Hz), diâmetro de ligação da tubagem de gás 3/8", diâmetro de ligação da tubagem do líquido 1/4", limite de funcionamento de temperatura do ar exterior em produção de A.Q.S., em combinação com unidade interior, desde -15 até 35°C, comprimento máximo de tubagem frigorífica 20 m, diferença máxima de altura com a unidade interior 15 m e uma unidade interior, para produção de A.Q.S., para gás R-410A, capacidade do depósito 294 l, dimensões 1775x595x615 mm, peso 70 kg, classe de eficiência energética A+, perfil de consumo L, resistência eléctrica de apoio de 2 kW, interface de utilizador integrada no frontal, isolamento térmico de espuma de poliuretano, permutador de calor de aço inoxidável de 29 l, resistência eléctrica de apoio de 2 kW, temperatura máxima da água 75°C, presão máxima da água 6 bar, intervalo de temperatura de saída de A.Q.S. desde 25 até 55°C. Inclusive elementos anti-vibratórios de pavimento. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai330a | Ud | Unidade exterior bomba de calor, para gás R-410A, com compressor swing com controlo Inverter, COP 4,3, pressão sonora em modo normal/silencioso: 47/44 dBA, dimensões 550x765x285 mm, peso 35 kg, alimentação monofásica (230V/50Hz), diâmetro de ligação da tubagem de gás 3/8", diâmetro de ligação da tubagem do líquido 1/4", limite de funcionamento de temperatura do ar exterior em produção de A.Q.S., em combinação com unidade interior, desde -15 até 35°C, comprimento máximo de tubagem frigorífica 20 m, diferença máxima de altura com a unidade interior 15 m. (material) | 1 | 138125.06 | 138125.060 |
| mt42www080 | Ud | Kit de amortecedores anti-vibração de pavimento, formado por quatro amortecedores de borracha, com os correspondentes parafusos, porcas e anilhas. (material) | 1 | 1293.76 | 1293.760 |
| mt42dai331a | Ud | Unidade interior, para produção de A.Q.S., para gás R-410A, capacidade do depósito 294 l, dimensões 1775x595x615 mm, peso 70 kg, classe de eficiência energética A+, perfil de consumo L, resistência eléctrica de apoio de 2 kW, interface de utilizador integrada no frontal, isolamento térmico de espuma de poliuretano, permutador de calor de aço inoxidável de 29 l, resistência eléctrica de apoio de 2 kW, temperatura máxima da água 75°C, presão máxima da água 6 bar, intervalo de temperatura de saída de A.Q.S. desde 25 até 55°C. (material) | 1 | 371171.68 | 371171.680 |
| mo005 | h | Oficial de 1ª instalador de ar condicionado. (mão de obra) | 2.459 | 639.39 | 1572.260 |
| mo104 | h | Ajudante de instalador de ar condicionado. (mão de obra) | 2.459 | 398.19 | 979.149 |
| % | % | Custos directos complementares | 2 % | 513141.909 | 10262.838 |
|  |  | Custos directos |  |  | 523404.747 |

## Recursos

**mt42dai330a** Ud Unidade exterior bomba de calor
Dados técnicos: Custo energético 1594.111 MJ; Emissão de CO2 90.427 kg
Resíduos:
- embalagem: re150101 Embalagens de papel e cartão. (componente de resíduo); rendimento 2.175 kg; Código LER 15 01 01; Massa do elemento 1 kg; Volume 0.001333 m3
- embalagem: re170201 Madeira. (componente de resíduo); rendimento 0.606 kg; Código LER 17 02 01; Massa do elemento 1 kg; Volume 0.000909 m3
