# Colector solar térmico para instalação colectiva, sobre cobertura inclinada

- Propriedade do ficheiro: CYPE Ingenieros S.A.
- Formato: FIEBDC-3/2016
- Programa: Gerador de preços para construção civil. CYPE Ingenieros, S.A.
- Data: 19/04/2024
- Âmbito geográfico: Cabo Verde
- Moeda: CVE
- Custos indirectos: 3 %
- IVA: 15 %

## I Instalações

### IC Aquecimento, arrefecimento, climatização e A.Q.S.

#### ICB Captação solar

**ICB011** Ud Colector solar térmico para instalação colectiva, sobre cobertura inclinada.
Colector solar térmico formado por bateria de 2 módulos, composto cada um deles de um colector solar térmico plano, com painel de montagem vertical de 1135x2115x112 mm, superfície útil 2,1 m², rendimento óptico 0,75 e coeficiente de perdas primário 3,993 W/m²K, segundo NP EN 12975-2, composto de: painel de vidro temperado de baixo teor em ferro (solar granulado), de 3,2 mm de espessura e alta transmitância (92%), estrutura traseira em bandeja de polietileno reciclável resistente à intempérie (resina ABS), caixilho de fibra de vidro reforçada com polímeros, absorvedor de cobre com revestimento selectivo de crómio preto de alto rendimento, grelha de 8 tubos de cobre soldados em ómega sem metal de entrega, isolamento de lã mineral de 60 mm de espessura e uniões mediante mangas flexíveis com abraçadeiras de ajuste rápido, colocados sobre estrutura suporte para cobertura inclinada. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38csg005a | Ud | Colector solar térmico plano, com painel de montagem vertical de 1135x2115x112 mm, superfície útil 2,1 m², rendimento óptico 0,75 e coeficiente de perdas primário 3,993 W/m²K, segundo NP EN 12975-2, composto de: painel de vidro temperado de baixo teor em ferro (solar granulado), de 3,2 mm de espessura e alta transmitância (92%), estrutura traseira em bandeja de polietileno reciclável resistente à intempérie (resina ABS), caixilho de fibra de vidro reforçada com polímeros, absorvedor de cobre com revestimento selectivo de crómio preto de alto rendimento, grelha de 8 tubos de cobre soldados em ómega sem metal de entrega, isolamento de lã mineral de 60 mm de espessura e uniões mediante mangas flexíveis com abraçadeiras de ajuste rápido. (material) | 2 | 63232.53 | 126465.060 |
| mt38csg007a | Ud | Caixilho, para cobertura inclinada, para colector solar térmico. (material) | 2 | 12937.6 | 25875.200 |
| mt38csg008 | Ud | Jogo de fixação, para cobertura inclinada, para caixilho de colector solar térmico. (material) | 2 | 9525.31 | 19050.620 |
| mt38csg040 | Ud | Kit de ligações hidráulicas para colectores solares térmicos, com ligações isoladas, tampões, passa-cabos e racores. (material) | 1 | 14824.87 | 14824.870 |
| mt38csg120 | Ud | Purgador automático, especial para aplicações de energia solar térmica, equipado com válvula de esfera e câmara de acumulação de vapor. (material) | 1 | 11765.13 | 11765.130 |
| mt38csg110 | Ud | Válvula de segurança especial para aplicações de energia solar térmica, para uma temperatura máxima de 130°C. (material) | 1 | 6274.74 | 6274.740 |
| mt38csg100 | l | Solução água-glicol para enchimento de colector solar térmico, para uma temperatura de trabalho de -28°C a +200°C. (material) | 2.3 | 646.88 | 1487.824 |
| mt37sve010d | Ud | Válvula de esfera de latão niquelado para enroscar de 1". (material) | 2 | 1965.56 | 3931.120 |
| mo009 | h | Oficial de 1ª instalador de colectores solares. (mão de obra) | 6.193 | 639.39 | 3959.742 |
| mo108 | h | Ajudante de instalador de colectores solares. (mão de obra) | 6.193 | 398.19 | 2465.991 |
| % | % | Custos directos complementares | 2 % | 216100.297 | 4322.006 |
|  |  | Custos directos |  |  | 220422.303 |

Resíduos:
- colocação: mt38csg007a Caixilho, para cobertura inclinada, para colector solar térmico; factor de resíduo 0.006

## Recursos

**mt38csg005a** Ud Colector solar térmico plano
Dados técnicos: Custo energético 1180.984 MJ; Emissão de CO2 45.633 kg
Resíduos:
- embalagem: re150101 Embalagens de papel e cartão. (componente de resíduo); rendimento 2.702 kg; Código LER 15 01 01; Massa do elemento 1 kg; Volume 0.001333 m3

**mt38csg007a** Ud Caixilho, para cobertura inclinada, para colector solar térmico
Dados técnicos: Custo energético 41.229 MJ; Emissão de CO2 2.130 kg; Código LER 17 04 05; Massa do elemento 3.8 kg; Volume 0.00181 m3
Resíduos:
- embalagem: re170203 Plástico. (componente de resíduo); rendimento 0.04 kg; Código LER 17 02 03; Massa do elemento 1 kg; Volume 0.001667 m3

**mt38csg110** Ud Válvula de segurança especial para aplicações de energia solar térmica, para uma temperatura máxima de 130°C
Dados técnicos: Custo energético 511.326 MJ; Emissão de CO2 34.399 kg
Resíduos:
- embalagem: re150101 Embalagens de papel e cartão; rendimento 0.072 kg

**mt37sve010d** Ud Válvula de esfera de latão niquelado para enroscar de 1"
Dados técnicos: Custo energético 843.399 MJ; Emissão de CO2 56.701 kg
Resíduos:
- embalagem: re150101 Embalagens de papel e cartão; rendimento 0.072 kg
