# Válvula de retenção

- Propriedade do ficheiro: CYPE Ingenieros S.A.
- Formato: FIEBDC-3/2016
- Programa: Gerador de preços para construção civil. CYPE Ingenieros, S.A.
- Data: 29/10/2024
- Âmbito geográfico: Cabo Verde
- Moeda: CVE
- Custos indirectos: 3 %
- IVA: 15 %

## I Instalações

### IC Aquecimento, arrefecimento, climatização e A.Q.S.

#### ICD Combustível líquido

**ICD135** Ud Válvula de retenção.
Válvula de retenção de latão para enroscar de 2". Totalmente montada, ligada e testada.
Inclui: Marcação. Ligação da válvula de retenção.
Critério de medição de projecto: Número de unidades previstas, segundo documentação gráfica de Projecto.
Critério de medição de obra: Medir-se-á o número de unidades realmente executadas segundo especificações de Projecto.

| Código | Un | Descrição | Rendimento | Preço | Importância |
|---|---|---|---|---|---|
| mt38dep800g | Ud | Válvula de retenção de latão para enroscar de 2". (material) | 1 | 7239.74 | 7239.740 |
| mo004 | h | Oficial de 1ª instalador de aquecimento. (mão de obra) | 0.188 | 644.41 | 121.149 |
| mo103 | h | Ajudante de instalador de aquecimento. (mão de obra) | 0.188 | 401.31 | 75.446 |
| % | % | Custos directos complementares | 2 % | 7436.335 | 148.727 |
|  |  | Custos directos |  |  | 7585.062 |

## Recursos

**mt38dep800g** Ud Válvula de retenção de latão para enroscar de 2"
Dados técnicos: Custo energético 1533.900 MJ; Emissão de CO2 103.075 kg
Resíduos:
- embalagem: re150101 Embalagens de papel e cartão. (componente de resíduo); rendimento 0.072 kg; Código LER 15 01 01; Massa do elemento 1 kg; Volume 0.001333 m3
