# Extractor eólico

- Propriedade do ficheiro: CYPE Ingenieros S.A.
- Formato: FIEBDC-3/2016
- Programa: Gerador de preços para construção civil. CYPE Ingenieros, S.A.
- Data: 29/10/2024
- Âmbito geográfico: Cabo Verde
- Moeda: CVE
- Custos indirectos: 3 %
- IVA: 15 %

## I Instalações

### IC Aquecimento, arrefecimento, climatização e A.Q.S.

#### ICR Sistemas de condução de ar

**ICR008** Ud Extractor eólico.
Extractor eólico, de alumínio (Dureza H-24) resistente à corrosão, de 250 mm de diâmetro nominal de entrada, de 440 mm de diâmetro e 420 mm de altura, resistência ao vento até 120 km/h, composto por chapéu giratório de alumínio, estrutura de aço galvanizado, rolamentos de aço inoxidável e mola amortecedora de aço inoxidável, com sistema de fixação de componentes com rebites de alumínio. Inclusive elementos de fixação.
Inclui: Marcação. Montagem. Colocação e fixação.
Critério de medição de projecto: Número de unidades previstas, segundo documentação gráfica de Projecto.
Critério de medição de obra: Medir-se-á o número de unidades realmente executadas segundo especificações de Projecto.

| Código | Un | Descrição | Rendimento | Preço | Importância |
|---|---|---|---|---|---|
| mt42ecc010a | Ud | Extractor eólico, de alumínio (Dureza H-24) resistente à corrosão, de 250 mm de diâmetro nominal de entrada, de 440 mm de diâmetro e 420 mm de altura, resistência ao vento até 120 km/h, composto por chapéu giratório de alumínio, estrutura de aço galvanizado, rolamentos de aço inoxidável e mola amortecedora de aço inoxidável, com sistema de fixação de componentes com rebites de alumínio, com elementos de fixação. (material) | 1 | 34074.96 | 34074.960 |
| mo011 | h | Oficial de 1ª montador. (mão de obra) | 0.204 | 644.41 | 131.460 |
| mo080 | h | Ajudante de montador. (mão de obra) | 0.102 | 402.07 | 41.011 |
| % | % | Custos directos complementares | 2 % | 34247.431 | 684.949 |
|  |  | Custos directos |  |  | 34932.380 |
