# Equipamento ar-água, bomba de calor aerotérmica, para produção de A.Q.S., aquecimento e arrefecimento

- Propriedade do ficheiro: CYPE Ingenieros S.A.
- Formato: FIEBDC-3/2016
- Programa: Gerador de preços para construção civil. CYPE Ingenieros, S.A.
- Data: 11/11/2025
- Âmbito geográfico: Cabo Verde
- Moeda: CVE
- Custos indirectos: 3 %
- IVA: 15 %

## I Instalações

### IC Aquecimento, arrefecimento, climatização e A.Q.S.

#### ICV Unidades centrais para aquecimento, arrefecimento, climatização e A.Q.S.

**ICV043** Ud Equipamento ar-água, bomba de calor aerotérmica, para produção de A.Q.S., aquecimento e arrefecimento.
Equipamento ar-água, bomba de calor aerotérmica, para produção de A.Q.S., aquecimento e arrefecimento, SEER 8,02 (temperatura de saída da água 18°C), SEER 4,64 (temperatura de saída da água 7°C), SCOP 4,48 (temperatura de entrada do ar 7°C, temperatura de saída da água 35°C), SCOP 3,43 (temperatura de entrada do ar 7°C, temperatura de saída da água 55°C), para gás R-32, potência calorífica 4,6 kW, COP 5,2 (temperatura de saída da água 35°C, temperatura de bolbo seco do ar exterior 7°C), potência calorífica 4,11 kW COP 3,69 (temperatura de saída da água 45°C, temperatura de bolbo seco do ar exterior 7°C), potência frigorífica 6 kW, EER 5,35 (temperatura de saída da água 18°C, temperatura de bolbo seco do ar exterior 35°C), potência frigorífica 4,5 kW, EER 3,6 (temperatura de saída da água 7°C, temperatura de bolbo seco do ar exterior 35°C), formado por uma unidade exterior, com tecnologia Inverter, alimentação monofásica (230V/50Hz), dimensões 880x840x330 mm, peso 54 kg, potência sonora 58 dBA, diâmetro de ligação da tubagem de gás 1/2", diâmetro de ligação da tubagem do líquido 1/4", e uma unidade interior com depósito de A.Q.S. de 190 litros, SCOP 4, em A.Q.S., com temperatura de entrada do ar 14°C, classe de eficiência energética em A.Q.S. A+, perfil de consumo L, classe de eficiência energética em aquecimento A++, potência sonora 32 dBA, dimensões 1948x560x564 mm, peso 173 kg, diâmetro de ligação das tubagens de água G 3/4", temperatura máxima de saída da água em aquecimento 60°C, temperatura mínima de saída da água em arrefecimento 7°C, com quadro de controlo, permutador de placas, filtro, válvula de 3 vias, válvula de segurança, válvula de enchimento e esvaziamento, válvula termostática para A.Q.S., válvula de segurança para aquecimento, vaso de expansão e bomba de circulação. Inclusive elementos anti-vibratórios de pavimento. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42bax009aa | Ud | Equipamento ar-água, bomba de calor aerotérmica, para produção de A.Q.S., aquecimento e arrefecimento, SEER 8,02 (temperatura de saída da água 18°C), SEER 4,64 (temperatura de saída da água 7°C), SCOP 4,48 (temperatura de entrada do ar 7°C, temperatura de saída da água 35°C), SCOP 3,43 (temperatura de entrada do ar 7°C, temperatura de saída da água 55°C), para gás R-32, potência calorífica 4,6 kW, COP 5,2 (temperatura de saída da água 35°C, temperatura de bolbo seco do ar exterior 7°C), potência calorífica 4,11 kW COP 3,69 (temperatura de saída da água 45°C, temperatura de bolbo seco do ar exterior 7°C), potência frigorífica 6 kW, EER 5,35 (temperatura de saída da água 18°C, temperatura de bolbo seco do ar exterior 35°C), potência frigorífica 4,5 kW, EER 3,6 (temperatura de saída da água 7°C, temperatura de bolbo seco do ar exterior 35°C), formado por uma unidade exterior, com tecnologia Inverter, alimentação monofásica (230V/50Hz), dimensões 880x840x330 mm, peso 54 kg, potência sonora 58 dBA, diâmetro de ligação da tubagem de gás 1/2", diâmetro de ligação da tubagem do líquido 1/4", e uma unidade interior com depósito de A.Q.S. de 190 litros, SCOP 4, em A.Q.S., com temperatura de entrada do ar 14°C, classe de eficiência energética em A.Q.S. A+, perfil de consumo L, classe de eficiência energética em aquecimento A++, potência sonora 32 dBA, dimensões 1948x560x564 mm, peso 173 kg, diâmetro de ligação das tubagens de água G 3/4", temperatura máxima de saída da água em aquecimento 60°C, temperatura mínima de saída da água em arrefecimento 7°C, com quadro de controlo, permutador de placas, filtro, válvula de 3 vias, válvula de segurança, válvula de enchimento e esvaziamento, válvula termostática para A.Q.S., válvula de segurança para aquecimento, vaso de expansão e bomba de circulação. (material) | 1 | 1305824.15 | 1305824.150 |
| mt37sve010d | Ud | Válvula de esfera de latão niquelado para enroscar de 1". (material) | 2 | 1985.86 | 3971.720 |
| mt37sve010c | Ud | Válvula de esfera de latão niquelado para enroscar de 3/4". (material) | 2 | 1193.42 | 2386.840 |
| mt42www080 | Ud | Kit de amortecedores anti-vibração de pavimento, formado por quatro amortecedores de borracha, com os correspondentes parafusos, porcas e anilhas. (material) | 1 | 1307.12 | 1307.120 |
| mo005 | h | Oficial de 1ª instalador de ar condicionado. (mão de obra) | 2.295 | 672.75 | 1543.961 |
| mo104 | h | Ajudante de instalador de ar condicionado. (mão de obra) | 2.295 | 418.91 | 961.398 |
| % | % | Custos directos complementares | 2 % | 1315995.189 | 26319.904 |
|  |  | Custos directos |  |  | 1342315.093 |

## Recursos

**mt42bax009aa** Ud Equipamento ar-água
Dados técnicos: Custo energético 10230.714 MJ; Emissão de CO2 587.783 kg
Resíduos:
- embalagem: re150101 Embalagens de papel e cartão. (componente de resíduo); rendimento 2.969 kg; Código LER 15 01 01; Massa do elemento 1 kg; Volume 0.001333 m3
- embalagem: re170201 Madeira. (componente de resíduo); rendimento 0.704 kg; Código LER 17 02 01; Massa do elemento 1 kg; Volume 0.000909 m3

**mt37sve010d** Ud Válvula de esfera de latão niquelado para enroscar de 1"
Dados técnicos: Custo energético 843.399 MJ; Emissão de CO2 56.701 kg
Resíduos:
- embalagem: re150101 Embalagens de papel e cartão; rendimento 0.072 kg

**mt37sve010c** Ud Válvula de esfera de latão niquelado para enroscar de 3/4"
Dados técnicos: Custo energético 720.409 MJ; Emissão de CO2 48.441 kg
Resíduos:
- embalagem: re150101 Embalagens de papel e cartão; rendimento 0.072 kg
