# Detector de quebra de vidros, electrónico

- Propriedade do ficheiro: CYPE Ingenieros S.A.
- Formato: FIEBDC-3/2016
- Programa: Gerador de preços para construção civil. CYPE Ingenieros, S.A.
- Data: 29/10/2024
- Âmbito geográfico: Cabo Verde
- Moeda: CVE
- Custos indirectos: 3 %
- IVA: 15 %

## I Instalações

### ID Segurança

#### IDE Detectores vibração

**IDE020** Ud Detector de quebra de vidros, electrónico.
Detector de quebra de vidros electrónico, alcance de 2,5 m², de 37x19x12 mm, com led de teste, memória de alarme e contacto normalmente encerrado. Inclusive elementos de fixação.
Inclui: Marcação. Fixação à superfície suporte. Montagem, ligação e verificação do seu correcto funcionamento.
Critério de medição de projecto: Número de unidades previstas, segundo documentação gráfica de Projecto.
Critério de medição de obra: Medir-se-á o número de unidades realmente executadas segundo especificações de Projecto.

| Código | Un | Descrição | Rendimento | Preço | Importância |
|---|---|---|---|---|---|
| mt41ing100a | Ud | Detector de quebra de vidros electrónico, alcance de 2,5 m², de 37x19x12 mm, com led de teste, memória de alarme e contacto normalmente encerrado. Inclusive elementos de fixação. (material) | 1 | 11952.42 | 11952.420 |
| mo006 | h | Oficial de 1ª instalador de redes e equipamentos de detecção e segurança. (mão de obra) | 0.247 | 644.41 | 159.169 |
| mo105 | h | Ajudante de instalador de redes e equipamentos de detecção e segurança. (mão de obra) | 0.247 | 401.31 | 99.124 |
| % | % | Custos directos complementares | 2 % | 12210.713 | 244.214 |
|  |  | Custos directos |  |  | 12454.927 |
