# Comando à distância, via rádio

- Propriedade do ficheiro: CYPE Ingenieros S.A.
- Formato: FIEBDC-3/2016
- Programa: Gerador de preços para construção civil. CYPE Ingenieros, S.A.
- Data: 29/10/2024
- Âmbito geográfico: Cabo Verde
- Moeda: CVE
- Custos indirectos: 3 %
- IVA: 15 %

## I Instalações

### ID Segurança

#### IDR Centrais de intrusão via rádio

**IDR020** Ud Comando à distância, via rádio.
Comando à distância com comunicação via rádio, com quatro botões, led indicador de bateria fraca e bateria de lítio de 3 V.
Inclui: Verificação do seu correcto funcionamento.
Critério de medição de projecto: Número de unidades previstas, segundo documentação gráfica de Projecto.
Critério de medição de obra: Medir-se-á o número de unidades realmente executadas segundo especificações de Projecto.

| Código | Un | Descrição | Rendimento | Preço | Importância |
|---|---|---|---|---|---|
| mt41ing220a | Ud | Comando à distância com comunicação via rádio, com quatro botões, led indicador de bateria fraca e bateria de lítio de 3 V. (material) | 1 | 8241.39 | 8241.390 |
| mo006 | h | Oficial de 1ª instalador de redes e equipamentos de detecção e segurança. (mão de obra) | 0.062 | 644.41 | 39.953 |
| mo105 | h | Ajudante de instalador de redes e equipamentos de detecção e segurança. (mão de obra) | 0.062 | 401.31 | 24.881 |
| % | % | Custos directos complementares | 2 % | 8306.224 | 166.124 |
|  |  | Custos directos |  |  | 8472.348 |
