# Módulo solar fotovoltaico integrado em parapeito

- Propriedade do ficheiro: CYPE Ingenieros S.A.
- Formato: FIEBDC-3/2016
- Programa: Gerador de preços para construção civil. CYPE Ingenieros, S.A.
- Data: 19/04/2024
- Âmbito geográfico: Cabo Verde
- Moeda: CVE
- Custos indirectos: 3 %
- IVA: 15 %

## I Instalações

### IE Eléctricas

#### IEF Solar fotovoltaica

**IEF210** Ud Módulo solar fotovoltaico integrado em parapeito.
Módulo solar fotovoltaico de células de silício monocristalino, potência máxima (Wp) 130 W, tensão a máxima potência (Vmp) 13,8 V, intensidade a máxima potência (Imp) 9,42 A, tensão em circuito aberto (Voc) 16,25 V, intensidade de curto-circuito (Isc) 9,91 A, eficiência 15,58%, 24 células de 156x156 mm, vidro exterior temperado de 6 mm de espessura, camada adesiva de polivinil butiral (PVB), camada posterior de vidro temperado de 6 mm de espessura, temperatura de trabalho -40°C até 85°C, dimensões 1400x600x14 mm, resistência à carga do vento 245 kg/m², resistência à carga da neve 551 kg/m², peso 27,47 kg, com caixa de ligações com díodos, cabos polarizados de 4 mm² de secção e 900 mm de comprimento e conectores MC4. Instalação em parapeito. Inclusive acessórios de montagem e material de ligação eléctrica.
Critérios considerados na determinação do preço da unidade de obra: O preço não inclui a estrutura suporte.
Inclui: Montagem, ligação e verificação do seu correcto funcionamento.
Critério de medição de projecto: Número de unidades previstas, segundo documentação gráfica de Projecto.
Critério de medição de obra: Medir-se-á o número de unidades realmente executadas segundo especificações de Projecto.

| Código | Un | Descrição | Rendimento | Preço | Importância |
|---|---|---|---|---|---|
| mt35sol210ii | Ud | Módulo solar fotovoltaico de células de silício monocristalino, para integração em parapeito, potência máxima (Wp) 130 W, tensão a máxima potência (Vmp) 13,8 V, intensidade a máxima potência (Imp) 9,42 A, tensão em circuito aberto (Voc) 16,25 V, intensidade de curto-circuito (Isc) 9,91 A, eficiência 15,58%, 24 células de 156x156 mm, vidro exterior temperado de 6 mm de espessura, camada adesiva de polivinil butiral (PVB), camada posterior de vidro temperado de 6 mm de espessura, temperatura de trabalho -40°C até 85°C, dimensões 1400x600x14 mm, resistência à carga do vento 245 kg/m², resistência à carga da neve 551 kg/m², peso 27,47 kg, com caixa de ligações com díodos, cabos polarizados de 4 mm² de secção e 900 mm de comprimento e conectores MC4. (material) | 1 | 45884.01 | 45884.010 |
| mo003 | h | Oficial de 1ª electricista. (mão de obra) | 0.287 | 639.39 | 183.505 |
| mo102 | h | Ajudante de electricista. (mão de obra) | 0.287 | 398.19 | 114.281 |
| % | % | Custos directos complementares | 2 % | 46181.796 | 923.636 |
|  |  | Custos directos |  |  | 47105.432 |
