# Módulo solar fotovoltaico integrado em parapeito

- Propriedade do ficheiro: CYPE Ingenieros S.A.
- Formato: FIEBDC-3/2016
- Programa: Gerador de preços para construção civil. CYPE Ingenieros, S.A.
- Data: 19/04/2024
- Âmbito geográfico: Cabo Verde
- Moeda: CVE
- Custos indirectos: 3 %
- IVA: 15 %

## I Instalações

### IE Eléctricas

#### IEF Solar fotovoltaica

**IEF210** Ud Módulo solar fotovoltaico integrado em parapeito.
Módulo solar fotovoltaico de células de silício policristalino, potência máxima (Wp) 85 W, tensão a máxima potência (Vmp) 9,9 V, intensidade a máxima potência (Imp) 8,58 A, tensão em circuito aberto (Voc) 11,68 V, intensidade de curto-circuito (Isc) 9,15 A, eficiência 12,87%, 18 células de 156x156 mm, vidro exterior temperado de 6 mm de espessura, camada adesiva de polivinil butiral (PVB), camada posterior de vidro temperado de 6 mm de espessura, temperatura de trabalho -40°C até 85°C, dimensões 1100x600x14 mm, resistência à carga do vento 245 kg/m², resistência à carga da neve 551 kg/m², peso 21,67 kg, com caixa de ligações com díodos, cabos polarizados de 4 mm² de secção e 900 mm de comprimento e conectores MC4. Instalação em parapeito. Inclusive acessórios de montagem e material de ligação eléctrica.
Critérios considerados na determinação do preço da unidade de obra: O preço não inclui a estrutura suporte.
Inclui: Montagem, ligação e verificação do seu correcto funcionamento.
Critério de medição de projecto: Número de unidades previstas, segundo documentação gráfica de Projecto.
Critério de medição de obra: Medir-se-á o número de unidades realmente executadas segundo especificações de Projecto.

| Código | Un | Descrição | Rendimento | Preço | Importância |
|---|---|---|---|---|---|
| mt35sol215ee | Ud | Módulo solar fotovoltaico de células de silício policristalino, para integração em parapeito, potência máxima (Wp) 85 W, tensão a máxima potência (Vmp) 9,9 V, intensidade a máxima potência (Imp) 8,58 A, tensão em circuito aberto (Voc) 11,68 V, intensidade de curto-circuito (Isc) 9,15 A, eficiência 12,87%, 18 células de 156x156 mm, vidro exterior temperado de 6 mm de espessura, camada adesiva de polivinil butiral (PVB), camada posterior de vidro temperado de 6 mm de espessura, temperatura de trabalho -40°C até 85°C, dimensões 1100x600x14 mm, resistência à carga do vento 245 kg/m², resistência à carga da neve 551 kg/m², peso 21,67 kg, com caixa de ligações com díodos, cabos polarizados de 4 mm² de secção e 900 mm de comprimento e conectores MC4. (material) | 1 | 33334.53 | 33334.530 |
| mo003 | h | Oficial de 1ª electricista. (mão de obra) | 0.225 | 639.39 | 143.863 |
| mo102 | h | Ajudante de electricista. (mão de obra) | 0.225 | 398.19 | 89.593 |
| % | % | Custos directos complementares | 2 % | 33567.986 | 671.360 |
|  |  | Custos directos |  |  | 34239.346 |
