# Rede de distribuição interior em garagem

- Propriedade do ficheiro: CYPE Ingenieros S.A.
- Formato: FIEBDC-3/2016
- Programa: Gerador de preços para construção civil. CYPE Ingenieros, S.A.
- Data: 29/10/2024
- Âmbito geográfico: Cabo Verde
- Moeda: CVE
- Custos indirectos: 3 %
- IVA: 15 %

## I Instalações

### IE Eléctricas

#### IEI Instalações interiores

**IEI020** Ud Rede de distribuição interior em garagem.
Rede eléctrica de distribuição interior em garagem com ventilação forçada de 500 m², com 18 arrumos, composta dos seguintes elementos: QUADRO DE ENTRADA formado por caixa saliente de material isolantes com porta opaca, para alojamento do aparelho de corte de entrada (ACE) do tipo disjuntor diferencial limitador (não incluído neste preço) em compartimento independente e precintável e dos seguintes dispositivos: 1 interruptor geral automático (IGA) de corte omnipolar, 10 interruptores diferenciais de 25 A (2P), 5 disjuntores magneto-térmicos de 10 A (2P), 1 disjuntor magneto-térmico de 16 A (2P), 3 disjuntores magneto-térmicos de 25 A (2P); CIRCUITOS INTERIORES constituídos por cabos unipolares com condutores de cobre H07V-U reacção ao fogo classe Eca e SZ1-K (AS+) reacção ao fogo classe Cca-s1b,d1,a1, protegido por tubo rígido VD, para canalização fixa na superfície: 3 circuitos para iluminação, 3 circuitos para iluminação de segurança, 3 circuitos para ventilação, 1 circuito para porta automatizada, 1 circuito para sistema de detecção e alarme de incêndios, 1 circuito para sistema de detecção de monóxido de carbono, 1 circuito para iluminação de arrumos; MECANISMOS: 15 botões de pressão para a garagem e 1 interruptor em cada arrumo do tipo monobloco saliente (IP55). Inclusive abraçadeiras e elementos de fixação das condutas, caixas de derivação estanques e quantos acessórios sejam necessários para a sua correcta instalação. Totalmente montada, ligada e testada.
Inclui: Marcação de canalizações. Colocação da caixa para o quadro. Montagem dos componentes. Colocação e fixação dos tubos. Colocação de caixas de derivação. Colocação e ligação dos cabos. Colocação de mecanismos.
Critério de medição de projecto: Número de unidades previstas, segundo documentação gráfica de Projecto.
Critério de medição de obra: Medir-se-á o número de unidades realmente executadas segundo especificações de Projecto.

| Código | Un | Descrição | Rendimento | Preço | Importância |
|---|---|---|---|---|---|
| mt35cgm040K | Ud | Caixa saliente com porta opaca, para alojamento do aparelho de corte de entrada (ACE) do tipo disjuntor diferencial limitador em compartimento independente e precintável e dos interruptores de protecção da instalação, 1 fila de 4 módulos (ACE) + 2 filas de 24 módulos. Fabricada em ABS auto-extinguível, com grau de protecção IP40, duplo isolamento (classe II), cor branca RAL 9010. Segundo EN 60670-1. (material) | 1 | 5120.24 | 5120.240 |
| mt35cgm021abeah | Ud | Interruptor geral automático (IGA), de 4 módulos, tetrapolar (4P), com 6 kA de poder de corte, de 25 A de intensidade nominal, curva C, inclusive acessórios de montagem. Segundo EN 60898-1. (material) | 1 | 12869.24 | 12869.240 |
| mt35cgm029ag | Ud | Interruptor diferencial instantâneo, 2P/25A/300mA, de 2 módulos, inclusive acessórios de montagem. Segundo EN 61008-1. (material) | 1 | 14903.12 | 14903.120 |
| mt35cgm029aa | Ud | Interruptor diferencial instantâneo, 2P/25A/30mA, de 2 módulos, inclusive acessórios de montagem. Segundo EN 61008-1. (material) | 9 | 14866.85 | 133801.650 |
| mt35cgm021bbbab | Ud | Disjuntor magneto-térmico, de 2 módulos, bipolar (2P), com 6 kA de poder de corte, de 10 A de intensidade nominal, curva C, inclusive acessórios de montagem. Segundo EN 60898-1. (material) | 5 | 2031.55 | 10157.750 |
| mt35cgm021bbbad | Ud | Disjuntor magneto-térmico, de 2 módulos, bipolar (2P), com 6 kA de poder de corte, de 16 A de intensidade nominal, curva C, inclusive acessórios de montagem. Segundo EN 60898-1. (material) | 1 | 2068.03 | 2068.030 |
| mt35cgm021bbbah | Ud | Disjuntor magneto-térmico, de 2 módulos, bipolar (2P), com 6 kA de poder de corte, de 25 A de intensidade nominal, curva C, inclusive acessórios de montagem. Segundo EN 60898-1. (material) | 3 | 2300.22 | 6900.660 |
| mt35cgm050a | Ud | Contador de minutos para temporização da iluminação, 5 A, regulável de 1 a 7 minutos. (material) | 1 | 6880.35 | 6880.350 |
| mt35tpt010ke | m | Tubo rígido de PVC VD-F de 16 mm de diâmetro exterior e 1,3 mm de espessura. Resistência à compressão 1250 N, resistência ao impacto 6 joules, temperatura de trabalho -25°C até 90°C, classificação 4442, segundo NP EN 61386-1 e NP EN 61386-21, com o preço incrementado em 20% relativamente a acessórios e peças especiais. (material) | 270.832 | 290.19 | 78592.738 |
| mt35tpt010me | m | Tubo rígido de PVC VD-F de 25 mm de diâmetro exterior e 1,5 mm de espessura. Resistência à compressão 1250 N, resistência ao impacto 6 joules, temperatura de trabalho -25°C até 90°C, classificação 4442, segundo NP EN 61386-1 e NP EN 61386-21, com o preço incrementado em 20% relativamente a acessórios e peças especiais. (material) | 33.541 | 429.39 | 14402.170 |
| mt35caj030d | Ud | Caixa de derivação estanque, rectangular, de 105x105x55 mm, com 7 cones e tampa amovível com parafusos de 1/4 de volta, para instalar na superfície. Inclusive dispositivos de ligação e elementos de fixação. (material) | 17 | 510.33 | 8675.610 |
| mt35cep010ab | m | Cabo unipolar H07V-U, sendo a sua tensão atribuída de 450/750 V, reacção ao fogo classe Eca segundo NP EN 50575, com condutor unifilar de cobre classe 1 de 2,5 mm² de secção, com isolamento de PVC. Segundo NP 2356-3. (material) | 812.496 | 20.41 | 16583.043 |
| mt35cun050b | m | Cabo unipolar SZ1-K (AS+), sendo a sua tensão atribuída de 0,6/1 kV, reacção ao fogo classe Cca-s1b,d1,a1 segundo NP EN 50575, com condutor de cobre classe 5 (-K) de 2,5 mm² de secção, com isolamento de composto termoestável especial ignífugo e bainha de composto termoplástico à base de poliolefina com baixa emissão de fumos e gases corrosivos (Z1) de cor laranja. Segundo IEC 60502-1. (material) | 469.5 | 73.72 | 34611.540 |
| mt35cun050d | m | Cabo unipolar SZ1-K (AS+), sendo a sua tensão atribuída de 0,6/1 kV, reacção ao fogo classe Cca-s1b,d1,a1 segundo NP EN 50575, com condutor de cobre classe 5 (-K) de 6 mm² de secção, com isolamento de composto termoestável especial ignífugo e bainha de composto termoplástico à base de poliolefina com baixa emissão de fumos e gases corrosivos (Z1) de cor laranja. Segundo IEC 60502-1. (material) | 167.705 | 114.55 | 19210.608 |
| mt33seg502 | Ud | Botão de pressão monobloco estanque para instalação saliente (IP55), cor cinzento. (material) | 15 | 1307.12 | 19606.800 |
| mt33seg501 | Ud | Interruptor bipolar monobloco estanque para instalação saliente (IP55), cor cinzento. (material) | 18 | 2249.88 | 40497.840 |
| mt35www010 | Ud | Material auxiliar para instalações eléctricas. (material) | 7 | 241.82 | 1692.740 |
| mo003 | h | Oficial de 1ª electricista. (mão de obra) | 38.308 | 644.41 | 24686.058 |
| mo102 | h | Ajudante de electricista. (mão de obra) | 36.623 | 401.31 | 14697.176 |
| % | % | Custos directos complementares | 2 % | 465957.363 | 9319.147 |
|  |  | Custos directos |  |  | 475276.510 |

Resíduos:
- colocação: mt35tpt010ke; factor de resíduo 0.0275
- colocação: mt35tpt010me; factor de resíduo 0.0275
- colocação: mt35cep010ab; factor de resíduo 0.0165143
- colocação: mt35cun050b; factor de resíduo 0.0165067
- colocação: mt35cun050d; factor de resíduo 0.0165043

## Recursos

**mt35cgm040K** Ud Caixa saliente com porta opaca
Dados técnicos: Custo energético 335.221 MJ; Emissão de CO2 16.668 kg
Resíduos:
- embalagem: re150101 Embalagens de papel e cartão. (componente de resíduo); rendimento 0.03 kg; Código LER 15 01 01; Massa do elemento 1 kg; Volume 0.001333 m3

**mt35cgm021abeah** Ud Interruptor geral automático (IGA)
Dados técnicos: Custo energético 46.981 MJ; Emissão de CO2 2.500 kg
Resíduos:
- embalagem: re150101 Embalagens de papel e cartão; rendimento 0.035 kg

**mt35cgm029ag** Ud Interruptor diferencial instantâneo, 2P/25A/300mA, de 2 módulos, inclusive acessórios de montagem. Segundo EN 61008-1
Dados técnicos: Custo energético 14.108 MJ; Emissão de CO2 0.771 kg
Resíduos:
- embalagem: re150101 Embalagens de papel e cartão; rendimento 0.035 kg

**mt35cgm029aa** Ud Interruptor diferencial instantâneo, 2P/25A/30mA, de 2 módulos, inclusive acessórios de montagem. Segundo EN 61008-1
Dados técnicos: Custo energético 14.108 MJ; Emissão de CO2 0.771 kg
Resíduos:
- embalagem: re150101 Embalagens de papel e cartão; rendimento 0.035 kg

**mt35cgm021bbbab** Ud Disjuntor magneto-térmico
Dados técnicos: Custo energético 14.106 MJ; Emissão de CO2 0.768 kg
Resíduos:
- embalagem: re150101 Embalagens de papel e cartão; rendimento 0.032 kg

**mt35cgm021bbbad** Ud Disjuntor magneto-térmico
Dados técnicos: Custo energético 14.106 MJ; Emissão de CO2 0.768 kg
Resíduos:
- embalagem: re150101 Embalagens de papel e cartão; rendimento 0.032 kg

**mt35cgm021bbbah** Ud Disjuntor magneto-térmico
Dados técnicos: Custo energético 14.106 MJ; Emissão de CO2 0.768 kg
Resíduos:
- embalagem: re150101 Embalagens de papel e cartão; rendimento 0.032 kg

**mt35cgm050a** Ud Contador de minutos para temporização da iluminação, 5 A, regulável de 1 a 7 minutos
Dados técnicos: Custo energético 0.018 MJ; Emissão de CO2 0.028 kg
Resíduos:
- embalagem: re150101 Embalagens de papel e cartão; rendimento 0.033 kg

**mt35tpt010ke** m Tubo rígido de PVC VD-F de 16 mm de diâmetro exterior e 1,3 mm de espessura. Resistência à compressão 1250 N
Dados técnicos: Custo energético 7.750 MJ; Emissão de CO2 0.385 kg; Código LER 17 02 03; Massa do elemento 0.08 kg; Volume 0.000133 m3

**mt35tpt010me** m Tubo rígido de PVC VD-F de 25 mm de diâmetro exterior e 1,5 mm de espessura. Resistência à compressão 1250 N
Dados técnicos: Custo energético 17.438 MJ; Emissão de CO2 0.866 kg; Código LER 17 02 03; Massa do elemento 0.18 kg; Volume 0.0003 m3

**mt35caj030d** Ud Caixa de derivação estanque
Dados técnicos: Custo energético 28.111 MJ; Emissão de CO2 1.420 kg
Resíduos:
- embalagem: re150101 Embalagens de papel e cartão; rendimento 0.03 kg

**mt35cep010ab** m Cabo unipolar H07V-U
Dados técnicos: Custo energético 1.325 MJ; Emissão de CO2 0.080 kg; Código LER 17 04 11; Massa do elemento 0.035 kg; Volume 0.000023 m3
Resíduos:
- embalagem: re150101 Embalagens de papel e cartão; rendimento 0.065 kg

**mt35cun050b** m Cabo unipolar SZ1-K (AS+)
Dados técnicos: Custo energético 2.800 MJ; Emissão de CO2 0.109 kg; Código LER 17 04 11; Massa do elemento 0.075 kg; Volume 0.00005 m3
Resíduos:
- embalagem: re150101 Embalagens de papel e cartão; rendimento 0.065 kg

**mt35cun050d** m Cabo unipolar SZ1-K (AS+)
Dados técnicos: Custo energético 4.274 MJ; Emissão de CO2 0.137 kg; Código LER 17 04 11; Massa do elemento 0.115 kg; Volume 0.000077 m3
Resíduos:
- embalagem: re150101 Embalagens de papel e cartão; rendimento 0.065 kg

**mt33seg502** Ud Botão de pressão monobloco estanque para instalação saliente (IP55), cor cinzento
Dados técnicos: Custo energético 2.143 MJ; Emissão de CO2 0.261 kg
Resíduos:
- embalagem: re150101 Embalagens de papel e cartão; rendimento 0.032 kg

**mt33seg501** Ud Interruptor bipolar monobloco estanque para instalação saliente (IP55), cor cinzento
Dados técnicos: Custo energético 2.143 MJ; Emissão de CO2 0.261 kg
Resíduos:
- embalagem: re150101 Embalagens de papel e cartão; rendimento 0.032 kg
