# Base de tomada de utilizador de sinais de radiodifusão sonora e televisão, encastrada

- Propriedade do ficheiro: CYPE Ingenieros S.A.
- Formato: FIEBDC-3/2016
- Programa: Gerador de preços para construção civil. CYPE Ingenieros, S.A.
- Data: 29/10/2024
- Âmbito geográfico: Cabo Verde
- Moeda: CVE
- Custos indirectos: 3 %
- IVA: 15 %

## I Instalações

### IE Eléctricas

#### IEM Mecanismos

**IEM110** Ud Base de tomada de utilizador de sinais de radiodifusão sonora e televisão, encastrada.
Base de tomada de TV/R-SAT, única, gama básica, com tampa, de cor branca e espelho para um elemento, de cor branca. Instalação encastrada.
Critérios considerados na determinação do preço da unidade de obra: O preço não inclui a caixa para mecanismo encastrado.
Inclui: Montagem, ligação e verificação do seu correcto funcionamento.
Critério de medição de projecto: Número de unidades previstas, segundo documentação gráfica de Projecto.
Critério de medição de obra: Medir-se-á o número de unidades realmente executadas segundo especificações de Projecto.

| Código | Un | Descrição | Rendimento | Preço | Importância |
|---|---|---|---|---|---|
| mt40gbg600a | Ud | Base de tomada de TV/R-SAT, única, para encastrar, gama básica. (material) | 1 | 2245.78 | 2245.780 |
| mt40gbg605a | Ud | Tampa para base de tomada de TV/R-SAT, gama básica, de cor branca. (material) | 1 | 274.18 | 274.180 |
| mt33gbg950a | Ud | Espelho para um elemento, gama básica, de cor branca. (material) | 1 | 316.98 | 316.980 |
| mo003 | h | Oficial de 1ª electricista. (mão de obra) | 0.258 | 644.41 | 166.258 |
| % | % | Custos directos complementares | 2 % | 3003.198 | 60.064 |
|  |  | Custos directos |  |  | 3063.262 |
