# Peça para calha protectora para alojamento de cabos eléctricos e de telecomunicação

- Propriedade do ficheiro: CYPE Ingenieros S.A.
- Formato: FIEBDC-3/2016
- Programa: Gerador de preços para construção civil. CYPE Ingenieros, S.A.
- Data: 18/04/2024
- Âmbito geográfico: Cabo Verde
- Moeda: CVE
- Custos indirectos: 3 %
- IVA: 15 %

## I Instalações

### IE Eléctricas

#### IEO Canalizações

**IEO035** Ud Peça para calha protectora para alojamento de cabos eléctricos e de telecomunicação.
Ângulo de PVC, cor cinzento RAL 7035, de 16x16 mm.
Inclui: Marcação. Colocação.
Critério de medição de projecto: Número de unidades previstas, segundo documentação gráfica de Projecto.
Critério de medição de obra: Medir-se-á o número de unidades realmente executadas segundo especificações de Projecto.

| Código | Un | Descrição | Rendimento | Preço | Importância |
|---|---|---|---|---|---|
| mt35une103aa | Ud | Ângulo de PVC, cor cinzento RAL 7035, de 16x16 mm, para colocar à pressão. (material) | 1 | 266.68 | 266.680 |
| mo003 | h | Oficial de 1ª electricista. (mão de obra) | 0.068 | 639.39 | 43.479 |
| mo102 | h | Ajudante de electricista. (mão de obra) | 0.068 | 398.19 | 27.077 |
| % | % | Custos directos complementares | 2 % | 337.236 | 6.745 |
|  |  | Custos directos |  |  | 343.981 |
