# Peça para calha protectora para alojamento de mecanismos e cabos eléctricos e de telecomunicação

- Propriedade do ficheiro: CYPE Ingenieros S.A.
- Formato: FIEBDC-3/2016
- Programa: Gerador de preços para construção civil. CYPE Ingenieros, S.A.
- Data: 29/10/2024
- Âmbito geográfico: Cabo Verde
- Moeda: CVE
- Custos indirectos: 3 %
- IVA: 15 %

## I Instalações

### IE Eléctricas

#### IEO Canalizações

**IEO036** Ud Peça para calha protectora para alojamento de mecanismos e cabos eléctricos e de telecomunicação.
Ângulo de PVC, cor branca RAL 9010, de 50x80 mm.
Inclui: Marcação. Colocação.
Critério de medição de projecto: Número de unidades previstas, segundo documentação gráfica de Projecto.
Critério de medição de obra: Medir-se-á o número de unidades realmente executadas segundo especificações de Projecto.

| Código | Un | Descrição | Rendimento | Preço | Importância |
|---|---|---|---|---|---|
| mt35une203aa | Ud | Ângulo de PVC, cor branca RAL 9010, de 50x80 mm, para colocar à pressão. (material) | 1 | 2466.08 | 2466.080 |
| mo003 | h | Oficial de 1ª electricista. (mão de obra) | 0.068 | 644.41 | 43.820 |
| mo102 | h | Ajudante de electricista. (mão de obra) | 0.068 | 401.31 | 27.289 |
| % | % | Custos directos complementares | 2 % | 2537.189 | 50.744 |
|  |  | Custos directos |  |  | 2587.933 |
