# Coluna

- Propriedade do ficheiro: CYPE Ingenieros S.A.
- Formato: FIEBDC-3/2016
- Programa: Gerador de preços para construção civil. CYPE Ingenieros, S.A.
- Data: 29/10/2024
- Âmbito geográfico: Cabo Verde
- Moeda: CVE
- Custos indirectos: 3 %
- IVA: 15 %

## I Instalações

### IE Eléctricas

#### IES Instalação colectiva

**IES010** m Coluna.
Coluna da instalação colectiva, fixa na superfície, desde o quadro de colunas ou uma caixa de colunas até uma caixa de coluna, formada por cabos unipolares com condutores de cobre, H07V-R Eca 5G10 mm², sendo a sua tensão nominal de 450/750 V, em calha protectora de aço de 50x95 mm. Inclusive acessórios e elementos de fixação. Totalmente montada, ligada e testada.
Inclui: Marcação e traçado da linha. Colocação e fixação da calha protectora. Colocação de cabos. Ligação.
Critério de medição de projecto: Comprimento medido segundo documentação gráfica de Projecto.
Critério de medição de obra: Medir-se-á o comprimento realmente executado segundo especificações de Projecto.

| Código | Un | Descrição | Rendimento | Preço | Importância |
|---|---|---|---|---|---|
| mt35ait040do | m | Calha protectora de aço, de 50x95 mm, para alojamento de cabos eléctricos, inclusive acessórios. Segundo NP EN 50085-1, com grau de protecção IP4X segundo NP EN 60529. (material) | 1 | 4831.54 | 4831.540 |
| mt35cep010ae | m | Cabo unipolar H07V-R, sendo a sua tensão atribuída de 450/750 V, reacção ao fogo classe Eca segundo NP EN 50575, com condutor multifilar de cobre classe 2 de 10 mm² de secção, com isolamento de PVC. Segundo NP 2356-3. (material) | 5 | 239.92 | 1199.600 |
| mt35www010 | Ud | Material auxiliar para instalações eléctricas. (material) | 0.2 | 241.82 | 48.364 |
| mo003 | h | Oficial de 1ª electricista. (mão de obra) | 0.092 | 644.41 | 59.286 |
| mo102 | h | Ajudante de electricista. (mão de obra) | 0.08 | 401.31 | 32.105 |
| % | % | Custos directos complementares | 2 % | 6170.895 | 123.418 |
|  |  | Custos directos |  |  | 6294.313 |

Resíduos:
- colocação: mt35cep010ae; factor de resíduo 0.0158091

## Recursos

**mt35cep010ae** m Cabo unipolar H07V-R
Dados técnicos: Custo energético 4.091 MJ; Emissão de CO2 0.135 kg; Código LER 17 04 11; Massa do elemento 0.11 kg; Volume 0.000073 m3
Resíduos:
- embalagem: re150101 Embalagens de papel e cartão. (componente de resíduo); rendimento 0.067 kg; Código LER 15 01 01; Massa do elemento 1 kg; Volume 0.001333 m3
