# Bateria de contadores divisionários para abastecimento de água potável

- Propriedade do ficheiro: CYPE Ingenieros S.A.
- Formato: FIEBDC-3/2016
- Programa: Gerador de preços para construção civil. CYPE Ingenieros, S.A.
- Data: 29/10/2024
- Âmbito geográfico: Cabo Verde
- Moeda: CVE
- Custos indirectos: 3 %
- IVA: 15 %

## I Instalações

### IF Abastecimento de água

#### IFC Contadores

**IFC020** Ud Bateria de contadores divisionários para abastecimento de água potável.
Bateria de aço galvanizado, de 2 1/2" DN 65 mm e saídas com ligação flangeada, para centralização de um máximo de 18 contadores de 1/2" DN 15 mm em duas filas, com válvula de corte, válvulas de entrada, torneiras de verificação, válvulas de retenção, válvulas de saída, ligações e quadro de classificação. Inclusive suportes para o colector e material auxiliar.
Critérios considerados na determinação do preço da unidade de obra: O preço não inclui os contadores de água.
Inclui: Marcação. Colocação e fixação do suporte da bateria de contadores. Colocação e fixação de acessórios e peças especiais. Colocação da bateria. Colocação do quadro de classificação. Ligação e verificação do seu correcto funcionamento.
Critério de medição de projecto: Número de unidades previstas, segundo documentação gráfica de Projecto.
Critério de medição de obra: Medir-se-á o número de unidades realmente executadas segundo especificações de Projecto.

| Código | Un | Descrição | Rendimento | Preço | Importância |
|---|---|---|---|---|---|
| mt37svc010r | Ud | Válvula adufa de latão fundido, para enroscar, de 2 1/2". (material) | 1 | 10339.77 | 10339.770 |
| mt37ccb010hb | Ud | Bateria de aço galvanizado de 2 1/2" DN 65 mm, para centralização de 18 contadores divisionários de água em duas filas, de 1330x620 mm. Inclusive suporte e flange. (material) | 1 | 48330.72 | 48330.720 |
| mt37sve010b | Ud | Válvula de esfera de latão niquelado para enroscar de 1/2". (material) | 36 | 808.29 | 29098.440 |
| mt37sgl012a | Ud | Torneira de verificação de latão, para enroscar, de 1/2". (material) | 18 | 839.82 | 15116.760 |
| mt37svr010a | Ud | Válvula de retenção de latão para enroscar de 1/2". (material) | 18 | 702.57 | 12646.260 |
| mt37ccb040a | Ud | Tubo de ligação de aço inoxidável, de 3/4", de 400 mm de comprimento. (material) | 18 | 2258.02 | 40644.360 |
| mt37ccb015ha | Ud | Quadro de classificação metálico para centralização de 18 contadores particulares de água em duas filas. (material) | 1 | 1747.46 | 1747.460 |
| mt37www010 | Ud | Material auxiliar para instalações de abastecimento de água. (material) | 1 | 228.74 | 228.740 |
| mo008 | h | Oficial de 1ª canalizador. (mão de obra) | 11.067 | 644.41 | 7131.685 |
| mo107 | h | Ajudante de canalizador. (mão de obra) | 5.534 | 401.31 | 2220.850 |
| % | % | Custos directos complementares | 2 % | 167505.045 | 3350.101 |
|  |  | Custos directos |  |  | 170855.146 |

## Recursos

**mt37svc010r** Ud Válvula adufa de latão fundido, para enroscar, de 2 1/2"
Dados técnicos: Custo energético 1194.799 MJ; Emissão de CO2 80.301 kg
Resíduos:
- embalagem: re150101 Embalagens de papel e cartão. (componente de resíduo); rendimento 0.072 kg; Código LER 15 01 01; Massa do elemento 1 kg; Volume 0.001333 m3

**mt37sve010b** Ud Válvula de esfera de latão niquelado para enroscar de 1/2"
Dados técnicos: Custo energético 509.569 MJ; Emissão de CO2 34.281 kg
Resíduos:
- embalagem: re150101 Embalagens de papel e cartão; rendimento 0.072 kg

**mt37sgl012a** Ud Torneira de verificação de latão, para enroscar, de 1/2"
Dados técnicos: Custo energético 33.422 MJ; Emissão de CO2 2.303 kg
Resíduos:
- embalagem: re150101 Embalagens de papel e cartão; rendimento 0.072 kg

**mt37svr010a** Ud Válvula de retenção de latão para enroscar de 1/2"
Dados técnicos: Custo energético 625.531 MJ; Emissão de CO2 42.069 kg
Resíduos:
- embalagem: re150101 Embalagens de papel e cartão; rendimento 0.072 kg

**mt37ccb015ha** Ud Quadro de classificação metálico para centralização de 18 contadores particulares de água em duas filas
Dados técnicos: Custo energético 0.016 MJ; Emissão de CO2 0.026 kg
Resíduos:
- embalagem: re150101 Embalagens de papel e cartão; rendimento 0.03 kg
