# Contador de água

- Propriedade do ficheiro: CYPE Ingenieros S.A.
- Formato: FIEBDC-3/2016
- Programa: Gerador de preços para construção civil. CYPE Ingenieros, S.A.
- Data: 29/10/2024
- Âmbito geográfico: Cabo Verde
- Moeda: CVE
- Custos indirectos: 3 %
- IVA: 15 %

## I Instalações

### IF Abastecimento de água

#### IFC Contadores

**IFC090** Ud Contador de água.
Contador de água fria de leitura directa, de jacto simples, caudal nominal 1,5 m³/h, diâmetro 1/2", temperatura máxima 30°C, pressão máxima 16 bar, apto para águas muito duras, com tampa, racores de ligação e precinto.
Inclui: Marcação. Colocação. Ligação.
Critério de medição de projecto: Número de unidades previstas, segundo documentação gráfica de Projecto.
Critério de medição de obra: Medir-se-á o número de unidades realmente executadas segundo especificações de Projecto.

| Código | Un | Descrição | Rendimento | Preço | Importância |
|---|---|---|---|---|---|
| mt37alb100a | Ud | Contador de água fria de leitura directa, de jacto simples, caudal nominal 1,5 m³/h, diâmetro 1/2", temperatura máxima 30°C, pressão máxima 16 bar, apto para águas muito duras, com tampa, racores de ligação e precinto. (material) | 1 | 5504.15 | 5504.150 |
| mt38www012 | Ud | Material auxiliar para instalações de aquecimento e A.Q.S. (material) | 1 | 343.12 | 343.120 |
| mo004 | h | Oficial de 1ª instalador de aquecimento. (mão de obra) | 0.492 | 644.41 | 317.050 |
| % | % | Custos directos complementares | 2 % | 6164.320 | 123.286 |
|  |  | Custos directos |  |  | 6287.606 |
