# Regulador de gases de petróleo liquefeitos (GPL)

- Propriedade do ficheiro: CYPE Ingenieros S.A.
- Formato: FIEBDC-3/2016
- Programa: Gerador de preços para construção civil. CYPE Ingenieros, S.A.
- Data: 19/04/2024
- Âmbito geográfico: Cabo Verde
- Moeda: CVE
- Custos indirectos: 3 %
- IVA: 15 %

## I Instalações

### IG Gases combustíveis

#### IGW Elementos

**IGW005** Ud Regulador de gases de petróleo liquefeitos (GPL).
Regulador de pressão regulável com manómetro, de 100 kg/h de caudal nominal, 20 bar de pressão máxima de entrada e de 0 a 3 bar de pressão de saída.
Inclui: Montagem, ligação e verificação do seu correcto funcionamento.
Critério de medição de projecto: Número de unidades previstas, segundo documentação gráfica de Projecto.
Critério de medição de obra: Medir-se-á o número de unidades realmente executadas segundo especificações de Projecto.

| Código | Un | Descrição | Rendimento | Preço | Importância |
|---|---|---|---|---|---|
| mt43acr110b | Ud | Regulador de pressão regulável com manómetro, de 100 kg/h de caudal nominal, 20 bar de pressão máxima de entrada e de 0 a 3 bar de pressão de saída. (material) | 1 | 32001.16 | 32001.160 |
| mo010 | h | Oficial de 1ª instalador de gás. (mão de obra) | 0.307 | 639.39 | 196.293 |
| mo109 | h | Ajudante de instalador de gás. (mão de obra) | 0.307 | 398.19 | 122.244 |
| % | % | Custos directos complementares | 2 % | 32319.697 | 646.394 |
|  |  | Custos directos |  |  | 32966.091 |

## Recursos

**mt43acr110b** Ud Regulador de pressão regulável com manómetro
Dados técnicos: Custo energético 157.540 MJ; Emissão de CO2 9.886 kg
Resíduos:
- embalagem: re150101 Embalagens de papel e cartão. (componente de resíduo); rendimento 0.084 kg; Código LER 15 01 01; Massa do elemento 1 kg; Volume 0.001333 m3
