# Tubagem de polibutileno (PB)

- Propriedade do ficheiro: CYPE Ingenieros S.A.
- Formato: FIEBDC-3/2016
- Programa: Gerador de preços para construção civil. CYPE Ingenieros, S.A.
- Data: 19/04/2024
- Âmbito geográfico: Cabo Verde
- Moeda: CVE
- Custos indirectos: 3 %
- IVA: 15 %

## I Instalações

### IH Tubagens para fluidos

#### IHB Tubagens de polibutileno

**IHB010** m Tubagem de polibutileno (PB).
Tubagem formada por tubo de polibutileno (PB), para união com anel de retenção, série 4, de 15 mm de diâmetro exterior e 1,7 mm de espessura. Instalação em superfície. Inclusive material auxiliar para montagem e fixação, acessórios e peças especiais.
Inclui: Marcação. Colocação e fixação de tubos, acessórios e peças especiais.
Critério de medição de projecto: Comprimento medido segundo documentação gráfica de Projecto.
Critério de medição de obra: Medir-se-á o comprimento realmente executado segundo especificações de Projecto.

| Código | Un | Descrição | Rendimento | Preço | Importância |
|---|---|---|---|---|---|
| mt37tpt400a | Ud | Material auxiliar para montagem e fixação das tubagens de polibutileno (PB), de 15 mm de diâmetro exterior. (material) | 1 | 17.73 | 17.730 |
| mt37tpt010ag | m | Tubo de polibutileno (PB), para união com anel de retenção, série 4, de 15 mm de diâmetro exterior e 1,7 mm de espessura, segundo EN ISO 15876-2, com o preço incrementado em 30% relativamente a acessórios e peças especiais. (material) | 1 | 460.88 | 460.880 |
| mo008 | h | Oficial de 1ª canalizador. (mão de obra) | 0.025 | 639.39 | 15.985 |
| mo107 | h | Ajudante de canalizador. (mão de obra) | 0.025 | 398.19 | 9.955 |
| % | % | Custos directos complementares | 2 % | 504.550 | 10.091 |
|  |  | Custos directos |  |  | 514.641 |

Resíduos:
- colocação: mt37tpt010ag; factor de resíduo 0.0275

## Recursos

**mt37tpt010ag** m Tubo de polibutileno (PB)
Dados técnicos: Custo energético 6.782 MJ; Emissão de CO2 0.337 kg; Código LER 17 02 03; Massa do elemento 0.07 kg; Volume 0.000117 m3
