# Luminária linear, com lâmpada LED. Instalação em superfície

- Propriedade do ficheiro: CYPE Ingenieros S.A.
- Formato: FIEBDC-3/2016
- Programa: Gerador de preços para construção civil. CYPE Ingenieros, S.A.
- Data: 29/10/2024
- Âmbito geográfico: Cabo Verde
- Moeda: CVE
- Custos indirectos: 3 %
- IVA: 15 %

## I Instalações

### II Iluminação

#### III Instalação interior

**III143** Ud Luminária linear, com lâmpada LED. Instalação em superfície.
Luminária linear de tecto, não regulável, com corpo de alumínio extrudido de cor branca, de 25 W, alimentação a 220/240 V e 50-60 Hz, de 50x1950x75 mm, com lâmpada LED LED830, temperatura de cor 3000 K, difusor de policarbonato opalino cor gelo, índice de reprodução cromática maior de 80, fluxo luminoso 1950 lúmens, grau de protecção IP20, com kit de início e final de linha para luminária linear e elementos de fixação para instalação de luminária de superfície. Instalação em superfície.
Inclui: Marcação. Montagem, ligação e verificação do seu correcto funcionamento.
Critério de medição de projecto: Número de unidades previstas, segundo documentação gráfica de Projecto.
Critério de medição de obra: Medir-se-á o número de unidades realmente executadas segundo especificações de Projecto.

| Código | Un | Descrição | Rendimento | Preço | Importância |
|---|---|---|---|---|---|
| mt34lle130bk | Ud | Luminária linear de tecto, não regulável, com corpo de alumínio extrudido de cor branca, de 25 W, alimentação a 220/240 V e 50-60 Hz, de 50x1950x75 mm, com lâmpada LED LED830, temperatura de cor 3000 K, difusor de policarbonato opalino cor gelo, índice de reprodução cromática maior de 80, fluxo luminoso 1950 lúmens, grau de protecção IP20. (material) | 1 | 33338.06 | 33338.060 |
| mt34lle131b | Ud | Kit de início e final de linha para luminária linear, com dispositivos de ligação. (material) | 1 | 5321.03 | 5321.030 |
| mt34lle134a | Ud | Elementos de fixação para instalação de luminária de superfície. (material) | 1 | 891.57 | 891.570 |
| mo003 | h | Oficial de 1ª electricista. (mão de obra) | 0.369 | 644.41 | 237.787 |
| mo102 | h | Ajudante de electricista. (mão de obra) | 0.369 | 401.31 | 148.083 |
| % | % | Custos directos complementares | 2 % | 39936.530 | 798.731 |
|  |  | Custos directos |  |  | 40735.261 |

## Recursos

**mt34lle130bk** Ud Luminária linear de tecto
Dados técnicos: Custo energético 574.164 MJ; Emissão de CO2 34.311 kg
Resíduos:
- embalagem: re150101 Embalagens de papel e cartão. (componente de resíduo); rendimento 0.7 kg; Código LER 15 01 01; Massa do elemento 1 kg; Volume 0.001333 m3
- embalagem: re170201 Madeira. (componente de resíduo); rendimento 0.17 kg; Código LER 17 02 01; Massa do elemento 1 kg; Volume 0.000909 m3
- embalagem: re170203 Plástico. (componente de resíduo); rendimento 0.015 kg; Código LER 17 02 03; Massa do elemento 1 kg; Volume 0.001667 m3
