# Aplique para exterior

- Propriedade do ficheiro: CYPE Ingenieros S.A.
- Formato: FIEBDC-3/2016
- Programa: Gerador de preços para construção civil. CYPE Ingenieros, S.A.
- Data: 19/04/2024
- Âmbito geográfico: Cabo Verde
- Moeda: CVE
- Custos indirectos: 3 %
- IVA: 15 %

## I Instalações

### II Iluminação

#### IIX Instalação Exterior

**IIX010** Ud Aplique para exterior.
Aplique para exterior, de alumínio de cor cinzento, acabamento mate e difusor de policarbonato opalino, grau de protecção IP54, de 110x110x110 mm, de 14,2 W de potência, alimentação a 220/240 V e 50-60 Hz, com lâmpada LED não substituível, temperatura de cor 4000 K, fluxo luminoso 1400 lúmens. Instalação em superfície. Inclusive elementos de fixação Inclui: Marcação. Montagem, ligação e verificação do seu correcto funcionamento.
Critério de medição de projecto: Número de unidades previstas, segundo documentação gráfica de Projecto.
Critério de medição de obra: Medir-se-á o número de unidades realmente executadas segundo especificações de Projecto.

| Código | Un | Descrição | Rendimento | Preço | Importância |
|---|---|---|---|---|---|
| mt34est120a | Ud | Aplique para exterior, de alumínio de cor cinzento, acabamento mate e difusor de policarbonato opalino, grau de protecção IP54, de 110x110x110 mm, de 14,2 W de potência, alimentação a 220/240 V e 50-60 Hz, com lâmpada LED não substituível, temperatura de cor 4000 K, fluxo luminoso 1400 lúmens, com elementos de fixação. (material) | 1 | 3153.54 | 3153.540 |
| mo003 | h | Oficial de 1ª electricista. (mão de obra) | 0.307 | 639.39 | 196.293 |
| mo102 | h | Ajudante de electricista. (mão de obra) | 0.307 | 398.19 | 122.244 |
| % | % | Custos directos complementares | 2 % | 3472.077 | 69.442 |
|  |  | Custos directos |  |  | 3541.519 |
