# Armário de telecomunicações individual (ATI)

- Propriedade do ficheiro: CYPE Ingenieros S.A.
- Formato: FIEBDC-3/2016
- Programa: Gerador de preços para construção civil. CYPE Ingenieros, S.A.
- Data: 29/10/2024
- Âmbito geográfico: Cabo Verde
- Moeda: CVE
- Custos indirectos: 3 %
- IVA: 15 %

## I Instalações

### IL Infra-estruturas de telecomunicações

#### ILI Rede individual

**ILI005** Ud Armário de telecomunicações individual (ATI).
Armário de telecomunicações individual (ATI), de 4 saídas, composto por caixa de material termoplástico isolamento classe II, de 360x504x123 mm, com graus de protecção IP42 e IK07, painel equipado com repartidores de cliente (4 saídas de pares de cobre, 4 coaxiais e 2 de fibra óptica), tomada eléctrica e barramento de terra. Instalação encastrada. Inclusive fecho com chave, acessórios e fixações.
Inclui: Marcação. Colocação e fixação da caixa. Ligação e verificação do seu correcto funcionamento.
Critério de medição de projecto: Número de unidades previstas, segundo documentação gráfica de Projecto.
Critério de medição de obra: Medir-se-á o número de unidades realmente executadas segundo especificações de Projecto.

| Código | Un | Descrição | Rendimento | Preço | Importância |
|---|---|---|---|---|---|
| mt40ipt020aaa | Ud | Armário de telecomunicações individual (ATI), de 4 saídas, composto por caixa de material termoplástico isolamento classe II, de 360x504x123 mm, com graus de protecção IP42 e IK07, painel equipado com repartidores de cliente (4 saídas de pares de cobre, 4 coaxiais e 2 de fibra óptica), tomada eléctrica e barramento de terra, para encastrar. Inclusive fecho com chave, acessórios e fixações. (material) | 1 | 26942.99 | 26942.990 |
| mo001 | h | Oficial de 1ª instalador de telecomunicações. (mão de obra) | 1.094 | 644.41 | 704.985 |
| mo056 | h | Ajudante de instalador de telecomunicações. (mão de obra) | 0.624 | 401.31 | 250.417 |
| % | % | Custos directos complementares | 2 % | 27898.392 | 557.968 |
|  |  | Custos directos |  |  | 28456.360 |

## Recursos

**mt40ipt020aaa** Ud Armário de telecomunicações individual (ATI)
Dados técnicos: Custo energético 37.019 MJ; Emissão de CO2 2.992 kg
Resíduos:
- embalagem: re150101 Embalagens de papel e cartão. (componente de resíduo); rendimento 1.786 kg; Código LER 15 01 01; Massa do elemento 1 kg; Volume 0.001333 m3
