# Entrada binária KNX

- Propriedade do ficheiro: CYPE Ingenieros S.A.
- Formato: FIEBDC-3/2016
- Programa: Gerador de preços para construção civil. CYPE Ingenieros, S.A.
- Data: 19/04/2024
- Âmbito geográfico: Cabo Verde
- Moeda: CVE
- Custos indirectos: 3 %
- IVA: 15 %

## I Instalações

### IM Domóticas e inmóticas

#### IMK Componentes do sistema KNX

**IMK200** Ud Entrada binária KNX.
Entrada binária para ligar até 8 dispositivos convencionais com tensão nominal 24 V, de 4 módulos, com protocolo de comunicação KNX. Montagem em calha DIN.
Inclui: Montagem e ligação.
Critério de medição de projecto: Número de unidades previstas, segundo documentação gráfica de Projecto.
Critério de medição de obra: Medir-se-á o número de unidades realmente executadas segundo especificações de Projecto.

| Código | Un | Descrição | Rendimento | Preço | Importância |
|---|---|---|---|---|---|
| mt35dse022a | Ud | Entrada binária para ligar até 8 dispositivos convencionais com tensão nominal 24 V, de 4 módulos, com protocolo de comunicação KNX, com borne de ligação e derivação KNX, para montagem em calha DIN. (material) | 1 | 58892.37 | 58892.370 |
| mo003 | h | Oficial de 1ª electricista. (mão de obra) | 0.283 | 639.39 | 180.947 |
| mo102 | h | Ajudante de electricista. (mão de obra) | 0.283 | 398.19 | 112.688 |
| mo123 | h | Especialista na colocação em funcionamento de instalações. (mão de obra) | 0.566 | 1209.34 | 684.486 |
| % | % | Custos directos complementares | 2 % | 59870.491 | 1197.410 |
|  |  | Custos directos |  |  | 61067.901 |
