# Actuador misto KNX

- Propriedade do ficheiro: CYPE Ingenieros S.A.
- Formato: FIEBDC-3/2016
- Programa: Gerador de preços para construção civil. CYPE Ingenieros, S.A.
- Data: 29/10/2024
- Âmbito geográfico: Cabo Verde
- Moeda: CVE
- Custos indirectos: 3 %
- IVA: 15 %

## I Instalações

### IM Domóticas e inmóticas

#### IMK Componentes do sistema KNX

**IMK530** Ud Actuador misto KNX.
Actuador de conmutação para controlo até 6 dispositivos ou até 3 accionamentos de persianas, de 4 módulos, com protocolo de comunicação KNX, de 16 A de intensidade máxima para alimentação a 230 V. Montagem em calha DIN.
Inclui: Montagem e ligação.
Critério de medição de projecto: Número de unidades previstas, segundo documentação gráfica de Projecto.
Critério de medição de obra: Medir-se-á o número de unidades realmente executadas segundo especificações de Projecto.

| Código | Un | Descrição | Rendimento | Preço | Importância |
|---|---|---|---|---|---|
| mt35dat100a | Ud | Actuador de conmutação para controlo até 6 dispositivos ou até 3 accionamentos de persianas, de 4 módulos, com protocolo de comunicação KNX, de 16 A de intensidade máxima para alimentação a 230 V, com borne de ligação e derivação KNX, para montagem em calha DIN. (material) | 1 | 26409.6 | 26409.600 |
| mo003 | h | Oficial de 1ª electricista. (mão de obra) | 0.271 | 644.41 | 174.635 |
| mo102 | h | Ajudante de electricista. (mão de obra) | 0.271 | 401.31 | 108.755 |
| mo123 | h | Especialista na colocação em funcionamento de instalações. (mão de obra) | 0.541 | 1218.82 | 659.382 |
| % | % | Custos directos complementares | 2 % | 27352.372 | 547.047 |
|  |  | Custos directos |  |  | 27899.419 |
