# Fonte de alimentação KNX

- Propriedade do ficheiro: CYPE Ingenieros S.A.
- Formato: FIEBDC-3/2016
- Programa: Gerador de preços para construção civil. CYPE Ingenieros, S.A.
- Data: 29/10/2024
- Âmbito geográfico: Cabo Verde
- Moeda: CVE
- Custos indirectos: 3 %
- IVA: 15 %

## I Instalações

### IM Domóticas e inmóticas

#### IMK Componentes do sistema KNX

**IMK800** Ud Fonte de alimentação KNX.
Fonte de alimentação de 4 módulos, com filtro de banda e saída adicional, intensidade de saída máxima 160 mA, para dispositivos com protocolo de comunicação KNX, tensão nominal entre 200 e 240 Vca (50/60 Hz) ou entre 240 e 250 Vcc, tensão na saída para a linha bus entre 28 e 31 Vcc e tensão na saída adicional 30 Vcc. Montagem em calha DIN.
Inclui: Montagem e ligação.
Critério de medição de projecto: Número de unidades previstas, segundo documentação gráfica de Projecto.
Critério de medição de obra: Medir-se-á o número de unidades realmente executadas segundo especificações de Projecto.

| Código | Un | Descrição | Rendimento | Preço | Importância |
|---|---|---|---|---|---|
| mt35dfa010a | Ud | Fonte de alimentação de 4 módulos, com filtro de banda e saída adicional, intensidade de saída máxima 160 mA, para dispositivos com protocolo de comunicação KNX, tensão nominal entre 200 e 240 Vca (50/60 Hz) ou entre 240 e 250 Vcc, tensão na saída para a linha bus entre 28 e 31 Vcc e tensão na saída adicional 30 Vcc, com borne de ligação e derivação, para montagem em calha DIN, segundo NP EN 60669-1 e NP EN 60669-2-1. (material) | 1 | 23513.44 | 23513.440 |
| mo003 | h | Oficial de 1ª electricista. (mão de obra) | 0.369 | 644.41 | 237.787 |
| mo102 | h | Ajudante de electricista. (mão de obra) | 0.369 | 401.31 | 148.083 |
| mo123 | h | Especialista na colocação em funcionamento de instalações. (mão de obra) | 0.738 | 1218.82 | 899.489 |
| % | % | Custos directos complementares | 2 % | 24798.799 | 495.976 |
|  |  | Custos directos |  |  | 25294.775 |
