# Extractor eólico híbrido para a extracção do radão

- Propriedade do ficheiro: CYPE Ingenieros S.A.
- Formato: FIEBDC-3/2016
- Programa: Gerador de preços para construção civil. CYPE Ingenieros, S.A.
- Data: 19/04/2024
- Âmbito geográfico: Cabo Verde
- Moeda: CVE
- Custos indirectos: 3 %
- IVA: 15 %

## I Instalações

### IN Protecção contra o radão

#### IND Despressurização do terreno

**IND040** Ud Extractor eólico híbrido para a extracção do radão.
Extractor eólico híbrido, de alumínio resistente à corrosão, de 350 mm de diâmetro nominal de entrada, de 2000 m³/h de caudal máximo, com motor de tipo EC de baixo consumo de accionamento automático, para a extracção do radão. Inclusive acessórios de ligação e peças especiais.
Inclui: Colocação e fixação. Ligação e verificação do seu correcto funcionamento.
Critério de medição de projecto: Número de unidades previstas, segundo documentação gráfica de Projecto.
Critério de medição de obra: Medir-se-á o número de unidades realmente executadas segundo especificações de Projecto.

| Código | Un | Descrição | Rendimento | Preço | Importância |
|---|---|---|---|---|---|
| mt41eer010b | m | Extractor eólico híbrido, de alumínio resistente à corrosão, de 350 mm de diâmetro nominal de entrada, de 2000 m³/h de caudal máximo, com motor de tipo EC de baixo consumo de accionamento automático, para a extracção do radão, com acessórios de ligação e peças especiais. (material) | 1 | 136789.25 | 136789.250 |
| mo011 | h | Oficial de 1ª montador. (mão de obra) | 0.309 | 639.39 | 197.572 |
| mo080 | h | Ajudante de montador. (mão de obra) | 0.309 | 398.94 | 123.272 |
| % | % | Custos directos complementares | 2 % | 137110.094 | 2742.202 |
|  |  | Custos directos |  |  | 139852.296 |
