# Ramal de ligação

- Propriedade do ficheiro: CYPE Ingenieros S.A.
- Formato: FIEBDC-3/2016
- Programa: Gerador de preços para construção civil. CYPE Ingenieros, S.A.
- Data: 29/10/2024
- Âmbito geográfico: Cabo Verde
- Moeda: CVE
- Custos indirectos: 3 %
- IVA: 15 %

## I Instalações

### IO Contra incêndios

#### IOB Redes de incêndio armadas

**IOB010** Ud Ramal de ligação.
Ramal de ligação para abastecimento de água contra incêndios de 4 m de comprimento, que une a rede geral de distribuição de água potável ou a rede geral de distribuição de água contra incêndios da empresa abastecedora com a instalação de protecção contra incêndios, formado por tubagem de aço galvanizado, de 1 1/2" DN 40 mm de diâmetro colocada sobre leito de areia de 15 cm de espessura, no fundo da vala previamente escavada, devidamente compactada e nivelada com apiloador (saltitão) de condução manual, enchimento lateral compactando até metade do diâmetro do tubo e posterior enchimento com a mesma areia até 10 cm por cima da geratriz superior do tubo. Inclusive armário homologado pela Empresa Abastecedora para a sua colocação na fachada, válvula adufa de ferro fundido com barra metálica, ligação com macho roscado, peças especiais e flange cega.
Critérios considerados na determinação do preço da unidade de obra: O preço não inclui a remoção do pavimento existente, a escavação, o enchimento principal nem a reposição posterior do pavimento.
Inclui: Implantação do traçado do ramal de ligação. Disposição doa tubos. Descarga da areia no fundo da vala. Colocação de tubos. Execução do enchimento envolvente. Colocação do armário na fachada. Montagem, ligação e verificação do seu correcto funcionamento.
Critério de medição de projecto: Número de unidades previstas, segundo documentação gráfica de Projecto.
Critério de medição de obra: Medir-se-á o número de unidades realmente executadas segundo especificações de Projecto.

| Código | Un | Descrição | Rendimento | Preço | Importância |
|---|---|---|---|---|---|
| mt01ara010a | m³ | Areia com granulometria de 0 a 5 mm de diâmetro, limpa. (material) | 0.505 | 1673.25 | 844.991 |
| mt41aco010f | m | Ramal de ligação de aço galvanizado com soldadura, 1 1/2" DN 40 mm. Inclusive válvula adufa de ferro fundido com barra metálica, ligação com macho roscado, peças especiais e flange cega. (material) | 4.2 | 1566.9 | 6580.980 |
| mt41aco040 | Ud | Armário metálico para ligação de água contra incêndios com porta cega e fechadura especial de secção quadrada, homologado pela Empresa Abastecedora. (material) | 1 | 26344.99 | 26344.990 |
| mq02rop020 | h | Apiloador (Saltitão) de condução manual, de 80 kg, com placa de 30x30 cm. (equipamento) | 0.439 | 379.62 | 166.653 |
| mo113 | h | Operário não qualificado construção. (mão de obra) | 0.19 | 386.89 | 73.509 |
| mo008 | h | Oficial de 1ª canalizador. (mão de obra) | 12.386 | 644.41 | 7981.662 |
| mo107 | h | Ajudante de canalizador. (mão de obra) | 7.432 | 401.31 | 2982.536 |
| % | % | Custos directos complementares | 4 % | 44975.321 | 1799.013 |
|  |  | Custos directos |  |  | 46774.334 |

Resíduos:
- colocação: mt01ara010a Areia com granulometria de 0 a 5 mm de diâmetro, limpa; factor de resíduo 0.003
- colocação: mt41aco010f; factor de resíduo 0.0348256

## Recursos

**mt01ara010a** m³ Areia com granulometria de 0 a 5 mm de diâmetro, limpa
Dados técnicos: Custo energético 146.250 MJ; Emissão de CO2 7.800 kg; Código LER 01 04 09; Massa do elemento 1950 kg; Volume 1.21875 m3

**mt41aco010f** m Ramal de ligação de aço galvanizado com soldadura
Dados técnicos: Custo energético 38.649 MJ; Emissão de CO2 1.906 kg; Código LER 17 04 05; Massa do elemento 3.75 kg; Volume 0.001786 m3
Resíduos:
- embalagem: re170201 Madeira. (componente de resíduo); rendimento 0.011 kg; Código LER 17 02 01; Massa do elemento 1 kg; Volume 0.000909 m3
- embalagem: re170203 Plástico. (componente de resíduo); rendimento 0.003 kg; Código LER 17 02 03; Massa do elemento 1 kg; Volume 0.001667 m3
