# Filtro

- Propriedade do ficheiro: CYPE Ingenieros S.A.
- Formato: FIEBDC-3/2016
- Programa: Gerador de preços para construção civil. CYPE Ingenieros, S.A.
- Data: 29/10/2024
- Âmbito geográfico: Cabo Verde
- Moeda: CVE
- Custos indirectos: 3 %
- IVA: 15 %

## I Instalações

### IO Contra incêndios

#### IOB Redes de incêndio armadas

**IOB026** Ud Filtro.
Filtro de retenção de resíduos de ferro fundido dúctil, com peneiro de aço inoxidável, união com flanges, de 2" de diâmetro, PN=16 bar.
Inclui: Montagem, ligação e verificação do seu correcto funcionamento.
Critério de medição de projecto: Número de unidades previstas, segundo documentação gráfica de Projecto.
Critério de medição de obra: Medir-se-á o número de unidades realmente executadas segundo especificações de Projecto.

| Código | Un | Descrição | Rendimento | Preço | Importância |
|---|---|---|---|---|---|
| mt41svc100a | Ud | Filtro de retenção de resíduos de ferro fundido dúctil, com peneiro de aço inoxidável, união com flanges, de 2" de diâmetro, PN=16 bar. (material) | 1 | 11542.69 | 11542.690 |
| mt41www030 | Ud | Material auxiliar para instalações contra incêndios. (material) | 1 | 228.74 | 228.740 |
| mo008 | h | Oficial de 1ª canalizador. (mão de obra) | 0.248 | 644.41 | 159.814 |
| mo107 | h | Ajudante de canalizador. (mão de obra) | 0.248 | 401.31 | 99.525 |
| % | % | Custos directos complementares | 2 % | 12030.769 | 240.615 |
|  |  | Custos directos |  |  | 12271.384 |

## Recursos

**mt41svc100a** Ud Filtro de retenção de resíduos de ferro fundido dúctil
Dados técnicos: Custo energético 499.332 MJ; Emissão de CO2 42.064 kg
Resíduos:
- embalagem: re150101 Embalagens de papel e cartão. (componente de resíduo); rendimento 0.072 kg; Código LER 15 01 01; Massa do elemento 1 kg; Volume 0.001333 m3
