# Detector analógico

- Propriedade do ficheiro: CYPE Ingenieros S.A.
- Formato: FIEBDC-3/2016
- Programa: Gerador de preços para construção civil. CYPE Ingenieros, S.A.
- Data: 29/10/2024
- Âmbito geográfico: Cabo Verde
- Moeda: CVE
- Custos indirectos: 3 %
- IVA: 15 %

## I Instalações

### IO Contra incêndios

#### IOD Detecção e alarme

**IOD102** Ud Detector analógico.
Detector térmico analógico direccionável com isolador de curto-circuito, de ABS cor branca, formado por um elemento sensível ao aumento lento da temperatura para uma temperatura máxima de alarme de 58°C, para alimentação de 12 a 24 Vcc, com led de activação e indicador de alarme e saída para piloto de sinalização remota, para instalação com canalização de protecção de cablagem embebida. Inclusive base universal e elementos de fixação.
Critérios considerados na determinação do preço da unidade de obra: O preço não inclui os trabalhos auxiliares de pedreiro para instalações nem a canalização de protecção de cablagem.
Inclui: Marcação. Fixação da base. Montagem, ligação e verificação do seu correcto funcionamento.
Critério de medição de projecto: Número de unidades previstas, segundo documentação gráfica de Projecto.
Critério de medição de obra: Medir-se-á o número de unidades realmente executadas segundo especificações de Projecto.

| Código | Un | Descrição | Rendimento | Preço | Importância |
|---|---|---|---|---|---|
| mt41pig530 | Ud | Detector térmico analógico direccionável com isolador de curto-circuito, de ABS cor branca, formado por um elemento sensível ao aumento lento da temperatura para uma temperatura máxima de alarme de 58°C, para alimentação de 12 a 24 Vcc, com led de activação e indicador de alarme e saída para piloto de sinalização remota, segundo EN 54-5. (material) | 1 | 5864.06 | 5864.060 |
| mt41pig550 | Ud | Base universal, de ABS cor branca, para detector analógico. Inclusive elementos de fixação. (material) | 1 | 2377.32 | 2377.320 |
| mo006 | h | Oficial de 1ª instalador de redes e equipamentos de detecção e segurança. (mão de obra) | 0.615 | 644.41 | 396.312 |
| mo105 | h | Ajudante de instalador de redes e equipamentos de detecção e segurança. (mão de obra) | 0.615 | 401.31 | 246.806 |
| % | % | Custos directos complementares | 2 % | 8884.498 | 177.690 |
|  |  | Custos directos |  |  | 9062.188 |

## Recursos

**mt41pig530** Ud Detector térmico analógico direccionável com isolador de curto-circuito
Dados técnicos: Custo energético 25.377 MJ; Emissão de CO2 1.362 kg
Resíduos:
- embalagem: re150101 Embalagens de papel e cartão. (componente de resíduo); rendimento 0.033 kg; Código LER 15 01 01; Massa do elemento 1 kg; Volume 0.001333 m3

**mt41pig550** Ud Base universal, de ABS cor branca, para detector analógico. Inclusive elementos de fixação
Dados técnicos: Custo energético 0.017 MJ; Emissão de CO2 0.027 kg
Resíduos:
- embalagem: re150101 Embalagens de papel e cartão; rendimento 0.032 kg
