# Extintor portátil de água pulverizada + aditivos AFFF, com pressão incorporada

- Propriedade do ficheiro: CYPE Ingenieros S.A.
- Formato: FIEBDC-3/2016
- Programa: Gerador de preços para construção civil. CYPE Ingenieros, S.A.
- Data: 29/10/2024
- Âmbito geográfico: Cabo Verde
- Moeda: CVE
- Custos indirectos: 3 %
- IVA: 15 %

## I Instalações

### IO Contra incêndios

#### IOX Extintores

**IOX310** Ud Extintor portátil de água pulverizada + aditivos AFFF, com pressão incorporada.
Extintor portátil hídrico (água pulverizada + aditivos AFFF), pressurizado com nitrogénio, com 6 litros de agente extintor, de eficácia 21A-183B-75F, com corpo de aço com revestimento interior resistente à corrosão e acabamento exterior com tinta epóxi cor vermelho, tubo sonda, válvula de palanca, anilha de segurança, manómetro, base de plástico e mangueira com casquilho difusor. Inclusive suporte e acessórios de montagem.
Inclui: Colocação e fixação do suporte. Colocação do extintor.
Critério de medição de projecto: Número de unidades previstas, segundo documentação gráfica de Projecto.
Critério de medição de obra: Medir-se-á o número de unidades realmente colocadas segundo especificações de Projecto.

| Código | Un | Descrição | Rendimento | Preço | Importância |
|---|---|---|---|---|---|
| mt41ixa110a | Ud | Extintor portátil hídrico (água pulverizada + aditivos AFFF), pressurizado com nitrogénio, com 6 litros de agente extintor, de eficácia 21A-183B-75F, com corpo de aço com revestimento interior resistente à corrosão e acabamento exterior com tinta epóxi cor vermelho, tubo sonda, válvula de palanca, anilha de segurança, manómetro, base de plástico e mangueira com casquilho difusor, com suporte e acessórios de montagem, segundo NP EN 3. (material) | 1 | 5870.39 | 5870.390 |
| mo113 | h | Operário não qualificado construção. (mão de obra) | 0.553 | 386.89 | 213.950 |
| % | % | Custos directos complementares | 2 % | 6084.340 | 121.687 |
|  |  | Custos directos |  |  | 6206.027 |

## Recursos

**mt41ixa110a** Ud Extintor portátil hídrico (água pulverizada + aditivos AFFF)
Dados técnicos: Custo energético 667.931 MJ; Emissão de CO2 87.812 kg
Resíduos:
- embalagem: re150101 Embalagens de papel e cartão. (componente de resíduo); rendimento 0.072 kg; Código LER 15 01 01; Massa do elemento 1 kg; Volume 0.001333 m3
