# Reposição de instalações

- Propriedade do ficheiro: CYPE Ingenieros S.A.
- Formato: FIEBDC-3/2016
- Programa: Gerador de preços para construção civil. CYPE Ingenieros, S.A.
- Data: 29/10/2024
- Âmbito geográfico: Cabo Verde
- Moeda: CVE
- Custos indirectos: 3 %
- IVA: 15 %

## I Instalações

### IR Reparações

#### IRR Reposições

**IRR010** m² Reposição de instalações.
Repercussão por m² de superfície reabilitada de obra, da reposição das infra-estruturas de telecomunicações em edifícios (ITED) formadas por: tubagem de entrada, caixa de entrada, passagem aérea de topo (PAT), armários de telecomunicações do edifício (ATE), tubagem e caixas da rede colectiva, armários de telecomunicações individuais (ATI), tubagem e caixas da rede individual existente, em edifício multifamiliar, com um grau de complexidade médio.
Critérios considerados na determinação do preço da unidade de obra: O preço inclui a reposição de elementos e acessórios afectados pela intervenção.
Inclui: Trabalhos de reposição. Montagem, ligação e verificação do seu correcto funcionamento.
Critério de medição de projecto: Superfície construída, medida segundo documentação gráfica de Projecto.
Critério de medição de obra: Medir-se-á a superfície realmente executada segundo especificações de Projecto.

| Código | Un | Descrição | Rendimento | Preço | Importância |
|---|---|---|---|---|---|
| mo001 | h | Oficial de 1ª instalador de telecomunicações. (mão de obra) | 0.024 | 644.41 | 15.466 |
| mo056 | h | Ajudante de instalador de telecomunicações. (mão de obra) | 0.062 | 401.31 | 24.881 |
| % | % | Custos directos complementares | 2 % | 40.347 | 0.807 |
|  |  | Custos directos |  |  | 41.154 |
