# Caleira oculta em zona intermédia da vertente

- Propriedade do ficheiro: CYPE Ingenieros S.A.
- Formato: FIEBDC-3/2016
- Programa: Gerador de preços para construção civil. CYPE Ingenieros, S.A.
- Data: 29/10/2024
- Âmbito geográfico: Cabo Verde
- Moeda: CVE
- Custos indirectos: 3 %
- IVA: 15 %

## I Instalações

### IS Drenagem de águas

#### ISC Caleiras

**ISC020** m Caleira oculta em zona intermédia da vertente.
Formação de caleira oculta situada na zona intermédia da vertente para recolha de águas de cobertura, através de prancha de chumbo laminado de 3,00 mm de espessura, enformada "in situ", de 1250 mm de desenvolvimento, com ligações soldadas, fixada com pregos sobre caixa de tijolo cerâmico furado duplo, de 20 cm de espessura, assente com argamassa de cimento, confeccionada em obra, dosificação 1:6 e revestido na sua superfície com uma camada de emulsão asfáltica.
Inclui: Limpeza e preparação da superfície. Formação de caixa de alvenaria de tijolo. Aplicação de uma camada de emulsão asfáltica. Enformado e colocação de caleira e peças especiais. Execução das ligações por soldadura. Ligação e verificação do seu correcto funcionamento.
Critério de medição de projecto: Comprimento medido segundo documentação gráfica de Projecto.
Critério de medição de obra: Medir-se-á o comprimento realmente executado segundo especificações de Projecto.

| Código | Un | Descrição | Rendimento | Preço | Importância |
|---|---|---|---|---|---|
| mt04lpt010c | Ud | Tijolo cerâmico furado duplo, para revestir, 30x20x9 cm, para utilização em alvenaria protegida (peça P), densidade 746 kg/m³, segundo NP EN 771-1. (material) | 29 | 34.05 | 987.450 |
| mt08aaa010a | m³ | Água. (material) | 0.01 | 195.56 | 1.956 |
| mt01arg005a | t | Areia de pedreira, para argamassa preparada em obra. (material) | 0.078 | 2106.19 | 164.283 |
| mt08cem000m | kg | Cimento cinzento em sacos. (material) | 12 | 17.38 | 208.560 |
| mt13vap020a | m² | Prancha de chumbo laminado de 3 mm de espessura, para formação de caleira oculta em cobertura inclinada. (material) | 1.1 | 8513.98 | 9365.378 |
| mt13vap021b | Ud | Pregos de aço galvanizado de 3 mm de diâmetro e 50 mm de comprimento, com junta estanque de chumbo, para fixação de de peças enformadas "in situ" em caleira oculta. (material) | 4 | 14.7 | 58.800 |
| mt14pap100b | kg | Emulsão asfáltica de base aquosa. (material) | 0.2 | 461.51 | 92.302 |
| mq06hor010 | h | Betoneira eléctrica com uma capacidade de amassadura de 160 l. (equipamento) | 0.039 | 334.11 | 13.030 |
| mq08sol020 | h | Equipamentos e elementos auxiliares para soldadura eléctrica. (equipamento) | 0.116 | 331.59 | 38.464 |
| mo020 | h | Oficial de 1ª construção. (mão de obra) | 0.374 | 627.12 | 234.543 |
| mo077 | h | Ajudante de construção. (mão de obra) | 0.374 | 402.07 | 150.374 |
| mo113 | h | Operário não qualificado construção. (mão de obra) | 0.666 | 386.89 | 257.669 |
| mo032 | h | Oficial de 1ª aplicador de produtos impermeabilizantes. (mão de obra) | 0.125 | 627.12 | 78.390 |
| mo070 | h | Ajudante de aplicador de produtos impermeabilizantes. (mão de obra) | 0.125 | 402.07 | 50.259 |
| % | % | Custos directos complementares | 2 % | 11701.458 | 234.029 |
|  |  | Custos directos |  |  | 11935.487 |

Resíduos:
- colocação: mt04lpt010c; factor de resíduo 0.0516306
- colocação: mt01arg005a Areia de pedreira, para argamassa preparada em obra; factor de resíduo 0.00501329
- colocação: mt08cem000m Cimento cinzento em sacos; factor de resíduo 0.0063
- colocação: mt13vap020a Prancha de chumbo laminado de 3 mm de espessura, para formação de caleira oculta em cobertura inclinada; factor de resíduo 0.0260051
- colocação: mt14pap100b Emulsão asfáltica de base aquosa; factor de resíduo 0.007

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt13vap020a** m² Prancha de chumbo laminado de 3 mm de espessura, para formação de caleira oculta em cobertura inclinada
Dados técnicos: Custo energético 4562.977 MJ; Emissão de CO2 63.288 kg; Código LER 17 04 03; Massa do elemento 42.375 kg; Volume 0.02825 m3
Resíduos:
- embalagem: re170203 Plástico; rendimento 0.031 kg

**mt14pap100b** kg Emulsão asfáltica de base aquosa
Dados técnicos: Custo energético 31.940 MJ; Emissão de CO2 0.230 kg; Código LER 17 03 02; Massa do elemento 1 kg; Volume 0.001 m3
