# Sifão de pavimento

- Propriedade do ficheiro: CYPE Ingenieros S.A.
- Formato: FIEBDC-3/2016
- Programa: Gerador de preços para construção civil. CYPE Ingenieros, S.A.
- Data: 19/04/2024
- Âmbito geográfico: Cabo Verde
- Moeda: CVE
- Custos indirectos: 3 %
- IVA: 15 %

## I Instalações

### IS Drenagem de águas

#### ISD Ramais de descarga

**ISD008** Ud Sifão de pavimento.
Sifão de pavimento de polipropileno com carga mineral, insonorizado, de 110 mm de diâmetro, com quatro entradas de 40 mm de diâmetro e uma saída de 40 mm de diâmetro, com tampa cega de aço inoxidável, colocado superficialmente sob a laje. Inclusive prolongador.
Inclui: Disposição doa tubos. Montagem, ligação e verificação do seu correcto funcionamento.
Critério de medição de projecto: Número de unidades previstas, segundo documentação gráfica de Projecto.
Critério de medição de obra: Medir-se-á o número de unidades realmente executadas segundo especificações de Projecto.

| Código | Un | Descrição | Rendimento | Preço | Importância |
|---|---|---|---|---|---|
| mt36boj020a | Ud | Sifão de pavimento de polipropileno com carga mineral, insonorizado, de 110 mm de diâmetro, com quatro entradas de 40 mm de diâmetro e uma saída de 40 mm de diâmetro, com tampa cega de aço inoxidável. (material) | 1 | 3832.3 | 3832.300 |
| mt36boj025a | Ud | Tubo de polipropileno com carga mineral, para prolongamento de sifão de pavimento, de 110 mm de diâmetro e de 500 mm de altura. (material) | 1 | 1713 | 1713.000 |
| mo008 | h | Oficial de 1ª canalizador. (mão de obra) | 0.309 | 639.39 | 197.572 |
| mo107 | h | Ajudante de canalizador. (mão de obra) | 0.155 | 398.19 | 61.719 |
| % | % | Custos directos complementares | 2 % | 5804.591 | 116.092 |
|  |  | Custos directos |  |  | 5920.683 |

Resíduos:
- colocação: mt36boj020a; factor de resíduo 0.0251801
- colocação: mt36boj025a; factor de resíduo 0.0269788

## Recursos

**mt36boj020a** Ud Sifão de pavimento de polipropileno com carga mineral
Dados técnicos: Custo energético 68.137 MJ; Emissão de CO2 2.164 kg; Código LER 17 02 03; Massa do elemento 0.733 kg; Volume 0.001222 m3
Resíduos:
- embalagem: re150101 Embalagens de papel e cartão. (componente de resíduo); rendimento 0.036 kg; Código LER 15 01 01; Massa do elemento 1 kg; Volume 0.001333 m3

**mt36boj025a** Ud Tubo de polipropileno com carga mineral
Dados técnicos: Custo energético 65.906 MJ; Emissão de CO2 2.093 kg; Código LER 17 02 03; Massa do elemento 0.709 kg; Volume 0.001182 m3
Resíduos:
- embalagem: re150101 Embalagens de papel e cartão; rendimento 0.035 kg
