# Calha de drenagem para chuveiro executado "in situ"

- Propriedade do ficheiro: CYPE Ingenieros S.A.
- Formato: FIEBDC-3/2016
- Programa: Gerador de preços para construção civil. CYPE Ingenieros, S.A.
- Data: 19/04/2024
- Âmbito geográfico: Cabo Verde
- Moeda: CVE
- Custos indirectos: 3 %
- IVA: 15 %

## I Instalações

### IS Drenagem de águas

#### ISD Ramais de descarga

**ISD010** Ud Calha de drenagem para chuveiro executado "in situ".
Calha de drenagem de aço inoxidável de 70 mm de largura e 750 mm de comprimento, com sifão extraível e válvula de arejamento de ABS de saída horizontal de polipropileno de 40 mm de diâmetro e 115 mm de altura, e grelha e aro de aço inoxidável modelo Soft, para drenagem de chuveiro executado "in situ".
Inclui: Montagem, ligação e verificação do seu correcto funcionamento.
Critério de medição de projecto: Número de unidades previstas, segundo documentação gráfica de Projecto.
Critério de medição de obra: Medir-se-á o número de unidades realmente executadas segundo especificações de Projecto.

| Código | Un | Descrição | Rendimento | Preço | Importância |
|---|---|---|---|---|---|
| mt15rej032mhi | Ud | Calha de drenagem de aço inoxidável de 70 mm de largura e 750 mm de comprimento, com sifão extraível e válvula de arejamento de ABS de saída horizontal de polipropileno de 40 mm de diâmetro e 115 mm de altura, e grelha e aro de aço inoxidável modelo Soft, para chuveiro executado "in situ". (material) | 1 | 55054.53 | 55054.530 |
| mo008 | h | Oficial de 1ª canalizador. (mão de obra) | 0.186 | 639.39 | 118.927 |
| mo107 | h | Ajudante de canalizador. (mão de obra) | 0.093 | 398.19 | 37.032 |
| % | % | Custos directos complementares | 2 % | 55210.489 | 1104.210 |
|  |  | Custos directos |  |  | 56314.699 |
