# Válvula de arejamento

- Propriedade do ficheiro: CYPE Ingenieros S.A.
- Formato: FIEBDC-3/2016
- Programa: Gerador de preços para construção civil. CYPE Ingenieros, S.A.
- Data: 19/04/2024
- Âmbito geográfico: Cabo Verde
- Moeda: CVE
- Custos indirectos: 3 %
- IVA: 15 %

## I Instalações

### IS Drenagem de águas

#### ISD Ramais de descarga

**ISD007** Ud Válvula de arejamento.
Válvula de ventilação de PVC, de 40 mm de diâmetro, colocada através união colada com adesivo. Inclusive líquido de limpeza e adesivo para tubos e acessórios de PVC.
Inclui: Montagem, ligação e verificação do seu correcto funcionamento.
Critério de medição de projecto: Número de unidades previstas, segundo documentação gráfica de Projecto.
Critério de medição de obra: Medir-se-á o número de unidades realmente executadas segundo especificações de Projecto.

| Código | Un | Descrição | Rendimento | Preço | Importância |
|---|---|---|---|---|---|
| mt36vpn010a | Ud | Válvula de ventilação de PVC, de 40 mm de diâmetro. (material) | 1 | 2031.45 | 2031.450 |
| mt11var009 | l | Líquido de limpeza para colagem com adesivo de tubos e acessórios de PVC. (material) | 0.004 | 6080.67 | 24.323 |
| mt11var010 | l | Cola para tubos e acessórios de PVC. (material) | 0.002 | 7749.62 | 15.499 |
| mo008 | h | Oficial de 1ª canalizador. (mão de obra) | 0.247 | 639.39 | 157.929 |
| mo107 | h | Ajudante de canalizador. (mão de obra) | 0.247 | 398.19 | 98.353 |
| % | % | Custos directos complementares | 2 % | 2327.554 | 46.551 |
|  |  | Custos directos |  |  | 2374.105 |

Resíduos:
- colocação: mt36vpn010a Válvula de ventilação de PVC, de 40 mm de diâmetro; factor de resíduo 0.0267027
- colocação: mt11var009 Líquido de limpeza para colagem com adesivo de tubos e acessórios de PVC; factor de resíduo 0.0275

## Recursos

**mt36vpn010a** Ud Válvula de ventilação de PVC, de 40 mm de diâmetro
Dados técnicos: Custo energético 7.188 MJ; Emissão de CO2 0.386 kg; Código LER 17 02 03; Massa do elemento 0.074 kg; Volume 0.000123 m3
Resíduos:
- embalagem: re150101 Embalagens de papel e cartão. (componente de resíduo); rendimento 0.036 kg; Código LER 15 01 01; Massa do elemento 1 kg; Volume 0.001333 m3

**mt11var009** l Líquido de limpeza para colagem com adesivo de tubos e acessórios de PVC
Dados técnicos: Custo energético 3.819 MJ; Emissão de CO2 0.202 kg; Código LER 20 01 30; Massa do elemento 1 kg; Volume 0.001 m3
Resíduos:
- embalagem: re170203 Plástico. (componente de resíduo); rendimento 0.032 kg; Código LER 17 02 03; Massa do elemento 1 kg; Volume 0.001667 m3
