# Monta-cargas

- Propriedade do ficheiro: CYPE Ingenieros S.A.
- Formato: FIEBDC-3/2016
- Programa: Gerador de preços para construção civil. CYPE Ingenieros, S.A.
- Data: 29/10/2024
- Âmbito geográfico: Cabo Verde
- Moeda: CVE
- Custos indirectos: 3 %
- IVA: 15 %

## I Instalações

### IT Transporte

#### ITC Monta-cargas

**ITC010** Ud Monta-cargas.
Monta-cargas hidráulico para 750 kg, de 6 paragens (6 m), de 1,2x1,2 m de plataforma, com guias e um pistão. Totalmente montado, ligado e testado.
Inclui: Marcação. Instalação do monta-cargas. Ligação com a rede eléctrica.
Critério de medição de projecto: Número de unidades previstas, segundo documentação gráfica de Projecto.
Critério de medição de obra: Medir-se-á o número de unidades realmente executadas segundo especificações de Projecto.

| Código | Un | Descrição | Rendimento | Preço | Importância |
|---|---|---|---|---|---|
| mt39mch010de | Ud | Monta-cargas hidráulico para 750 kg, de 6 paragens (6 m), de 1,2x1,2 m de plataforma, com guias e um pistão. (material) | 1 | 3040965.32 | 3040965.320 |
| mo016 | h | Oficial de 1ª instalador de aparelhos elevatórios. (mão de obra) | 68.031 | 644.41 | 43839.857 |
| mo085 | h | Ajudante de instalador de aparelhos elevatórios. (mão de obra) | 68.16 | 401.31 | 27353.290 |
| % | % | Custos directos complementares | 2 % | 3112158.467 | 62243.169 |
|  |  | Custos directos |  |  | 3174401.636 |
