# Extractor de chaminé híbrido

- Propriedade do ficheiro: CYPE Ingenieros S.A.
- Formato: FIEBDC-3/2016
- Programa: Gerador de preços para construção civil. CYPE Ingenieros, S.A.
- Data: 29/10/2024
- Âmbito geográfico: Cabo Verde
- Moeda: CVE
- Custos indirectos: 3 %
- IVA: 15 %

## I Instalações

### IV Ventilação

#### IVH Ventilação híbrida

**IVH030** Ud Extractor de chaminé híbrido.
Extractor estático mecânico, de 153 mm de diâmetro e 415 mm de altura, de 250 m³/h de caudal máximo, 137 W de potência máxima com motor de alimentação monofásica (230V/50Hz) e 900 r.p.m. de velocidade máxima; instalação no extremo exterior da conduta de extracção (boca de expulsão), em habitação unifamiliar. Inclusive material de fixação.
Inclui: Marcação. Colocação e fixação. Ligação e verificação do seu correcto funcionamento.
Critério de medição de projecto: Número de unidades previstas, segundo documentação gráfica de Projecto.
Critério de medição de obra: Medir-se-á o número de unidades realmente executadas segundo especificações de Projecto.

| Código | Un | Descrição | Rendimento | Preço | Importância |
|---|---|---|---|---|---|
| mt42svi020a | Ud | Extractor estático mecânico, de 153 mm de diâmetro e 415 mm de altura, de 250 m³/h de caudal máximo, 137 W de potência máxima com motor de alimentação monofásica (230V/50Hz) e 900 r.p.m. de velocidade máxima. (material) | 1 | 135016.08 | 135016.080 |
| mt42sva300 | Ud | Material de fixação para condutas de ventilação. (material) | 1 | 445.72 | 445.720 |
| mo011 | h | Oficial de 1ª montador. (mão de obra) | 0.247 | 644.41 | 159.169 |
| mo080 | h | Ajudante de montador. (mão de obra) | 0.247 | 402.07 | 99.311 |
| % | % | Custos directos complementares | 2 % | 135720.280 | 2714.406 |
|  |  | Custos directos |  |  | 138434.686 |

## Recursos

**mt42svi020a** Ud Extractor estático mecânico
Dados técnicos: Custo energético 54.916 MJ; Emissão de CO2 4.145 kg
Resíduos:
- embalagem: re150101 Embalagens de papel e cartão. (componente de resíduo); rendimento 1.576 kg; Código LER 15 01 01; Massa do elemento 1 kg; Volume 0.001333 m3
