# Grelha para cozinha

- Propriedade do ficheiro: CYPE Ingenieros S.A.
- Formato: FIEBDC-3/2016
- Programa: Gerador de preços para construção civil. CYPE Ingenieros, S.A.
- Data: 29/10/2024
- Âmbito geográfico: Cabo Verde
- Moeda: CVE
- Custos indirectos: 3 %
- IVA: 15 %

## I Instalações

### IV Ventilação

#### IVK Ventilação adicional específica em cozinha para habitações

**IVK045** Ud Grelha para cozinha.
Grelha para cozinha, adequada para extracção, de 220x220 mm, com acabamento lacado cor branca, pescoço de ligação à conduta circulaire DN 180 mm e filtro de ar G3; montada na parede. Inclusive elementos de fixação.
Inclui: Marcação. Colocação e fixação.
Critério de medição de projecto: Número de unidades previstas, segundo documentação gráfica de Projecto.
Critério de medição de obra: Medir-se-á o número de unidades realmente executadas segundo especificações de Projecto.

| Código | Un | Descrição | Rendimento | Preço | Importância |
|---|---|---|---|---|---|
| mt42wol790a | Ud | Grelha para cozinha, adequada para extracção, de 220x220 mm, com acabamento lacado cor branca, pescoço de ligação à conduta circulaire DN 180 mm e filtro de ar G3. (material) | 1 | 15611.9 | 15611.900 |
| mo011 | h | Oficial de 1ª montador. (mão de obra) | 0.309 | 644.41 | 199.123 |
| mo080 | h | Ajudante de montador. (mão de obra) | 0.309 | 402.07 | 124.240 |
| % | % | Custos directos complementares | 2 % | 15935.263 | 318.705 |
|  |  | Custos directos |  |  | 16253.968 |
