# Janela tipo óculo de alumínio

- Propriedade do ficheiro: CYPE Ingenieros S.A.
- Formato: FIEBDC-3/2016
- Programa: Gerador de preços para construção civil. CYPE Ingenieros, S.A.
- Data: 18/04/2024
- Âmbito geográfico: Cabo Verde
- Moeda: CVE
- Custos indirectos: 3 %
- IVA: 15 %

## L Vãos

### LC Caixilharias

#### LCL De alumínio

**LCL062** Ud Janela tipo óculo de alumínio.
Janela tipo óculo fixa de alumínio lacado standard, de 100 cm de diâmetro, gama básica, com classificação à permeabilidade ao ar segundo EN 12207, classificação à estanquidade à água segundo EN 12208 e classificação à resistência à carga do vento segundo EN 12210 e com pré-aro. Inclusive ganchos para a fixação da caixilharia, silicone neutro para vedação perimetral das juntas exterior e interior, entre a caixilharia e a obra.
Critérios considerados na determinação do preço da unidade de obra: O preço não inclui o assentamento do pré-aro.
Inclui: Colocação da caixilharia. Ajuste final da folha. Vedação de juntas perimetrais.
Critério de medição de projecto: Número de unidades previstas, segundo documentação gráfica de Projecto.
Critério de medição de obra: Medir-se-á o número de unidades realmente executadas segundo especificações de Projecto.

| Código | Un | Descrição | Rendimento | Preço | Importância |
|---|---|---|---|---|---|
| mt25pfx175be | Ud | Janela tipo óculo fixa de alumínio lacado standard, de 100 cm de diâmetro, gama básica, inclusive perfis para enformado de pré-aro e bite com o certificado de qualidade QUALICOAT. (material) | 1 | 84639.17 | 84639.170 |
| mt22www050a | Ud | Cartucho de 300 ml de silicone neutro oxímico, de elasticidade permanente e cura rápida, cor branca, intervalo de temperatura de trabalho de -60 a 150°C, com resistência aos raios UV, dureza Shore A aproximada de 22, segundo EN ISO 868 e alongamento na rotura >= 800%, segundo EN ISO 8339. (material) | 0.28 | 764.93 | 214.180 |
| mo018 | h | Oficial de 1ª serralheiro. (mão de obra) | 3.744 | 630.4 | 2360.218 |
| mo059 | h | Ajudante de serralheiro. (mão de obra) | 3.74 | 399.7 | 1494.878 |
| % | % | Custos directos complementares | 2 % | 88708.446 | 1774.169 |
|  |  | Custos directos |  |  | 90482.615 |

Resíduos:
- colocação: mt22www050a; factor de resíduo 0.06

## Recursos

**mt25pfx175be** Ud Janela tipo óculo fixa de alumínio lacado standard
Dados técnicos: Custo energético 618.070 MJ; Emissão de CO2 42.674 kg
Resíduos:
- embalagem: re150101 Embalagens de papel e cartão. (componente de resíduo); rendimento 0.167 kg; Código LER 15 01 01; Massa do elemento 1 kg; Volume 0.001333 m3
- embalagem: re170201 Madeira. (componente de resíduo); rendimento 0.093 kg; Código LER 17 02 01; Massa do elemento 1 kg; Volume 0.000909 m3
- embalagem: re170203 Plástico. (componente de resíduo); rendimento 0.12 kg; Código LER 17 02 03; Massa do elemento 1 kg; Volume 0.001667 m3
- embalagem: re170604 Materiais de isolamento não abrangidos em 17 06 01 e 17 06 03. (componente de resíduo); rendimento 0.024 kg; Código LER 17 06 04; Massa do elemento 1 kg; Volume 0.001667 m3

**mt22www050a** Ud Cartucho de 300 ml de silicone neutro oxímico
Dados técnicos: Custo energético 61.288 MJ; Emissão de CO2 2.605 kg; Código LER 17 09 04; Massa do elemento 0.3 kg; Volume 0.0002 m3
Resíduos:
- embalagem: re170203 Plástico; rendimento 0.1 kg
