# Caixilharia exterior elevável, de alumínio, com folhas de grandes dimensões “CORTIZO”

- Propriedade do ficheiro: CYPE Ingenieros S.A.
- Formato: FIEBDC-3/2016
- Programa: Gerador de preços para construção civil. CYPE Ingenieros, S.A.
- Data: 11/11/2025
- Âmbito geográfico: Cabo Verde
- Moeda: CVE
- Custos indirectos: 3 %
- IVA: 15 %

## L Vãos

### LC Caixilharias

#### LCY Sistemas de alumínio

**LCY011** Ud Caixilharia exterior elevável, de alumínio, com folhas de grandes dimensões “CORTIZO”.
Porta de alumínio, série 4600 de Correr Elevável HI "CORTIZO", com ruptura de ponte térmica, duas folhas de correr eleváveis, dimensões 1400x1800 mm, acabamento lacado cor branca com o selo QUALICOAT, que garante a espessura e a qualidade do processo de lacagem, composta de folha de 70 mm e aro de 70 mm, bites, rebaixo, juntas de estanquidade de EPDM, com puxador Elevável e ferragens, segundo NP EN 14351-1; coeficiente de transmissão térmica do aro: Uh,m = desde 3,1 W/(m²°C); espessura máxima do envidraçado: 55 mm, com classificação à permeabilidade ao ar classe 4, segundo EN 12207, classificação à estanquidade à água classe 9A, segundo EN 12208, e classificação à resistência à carga do vento classe C5, segundo EN 12210, com pré-aro, com puxador Elevável. Inclusive vedante adesivo e silicone neutro para vedação perimetral das juntas exterior e interior, entre a caixilharia e a obra. TSAC.
Inclui: Colocação do pré-aro. Colocação da caixilharia no pré-aro. Ajuste final das folhas. Vedação perimetral da junta entre a caixilharia exterior e o paramento.
Critério de medição de projecto: Número de unidades previstas, segundo documentação gráfica de Projecto.
Critério de medição de obra: Medir-se-á o número de unidades realmente executadas segundo especificações de Projecto.

| Código | Un | Descrição | Rendimento | Preço | Importância |
|---|---|---|---|---|---|
| mt25pfz214aaia | Ud | Porta de alumínio, série 4600 de Correr Elevável HI "CORTIZO", com ruptura de ponte térmica, duas folhas de correr eleváveis, dimensões 1400x1800 mm, acabamento lacado cor branca com o selo QUALICOAT, que garante a espessura e a qualidade do processo de lacagem, composta de folha de 70 mm e aro de 70 mm, bites, rebaixo, juntas de estanquidade de EPDM, com puxador Elevável e ferragens, segundo NP EN 14351-1; coeficiente de transmissão térmica do aro: Uh,m = desde 3,1 W/(m²°C); espessura máxima do envidraçado: 55 mm; com classificação à permeabilidade ao ar classe 4, segundo EN 12207, classificação à estanquidade à água classe 9A, segundo EN 12208, e classificação à resistência à carga do vento classe C5, segundo EN 12210. TSAC. (material) | 1 | 145948.01 | 145948.010 |
| mt25pem015b | m | Pré-aro de alumínio, de 36x19x1,5 mm, ensamblado através de esquadros e com parafusos para a fixação ao paramento e para a fixação da caixilharia. (material) | 6.4 | 927.24 | 5934.336 |
| mt22www010a | Ud | Cartucho de 290 ml de vedante adesivo monocomponente, neutro, súper elástico, à base de polímero MS, cor branco, com resistência à intempérie e aos raios UV e alongamento até à rotura 750%. (material) | 1.088 | 864.33 | 940.391 |
| mt22www050a | Ud | Cartucho de 300 ml de silicone neutro oxímico, de elasticidade permanente e cura rápida, cor branca, intervalo de temperatura de trabalho de -60 a 150°C, com resistência aos raios UV, dureza Shore A aproximada de 22, segundo EN ISO 868 e alongamento na rotura >= 800%, segundo EN ISO 8339. (material) | 0.512 | 772.83 | 395.689 |
| mo018 | h | Oficial de 1ª serralheiro. (mão de obra) | 2.115 | 663.39 | 1403.070 |
| mo059 | h | Ajudante de serralheiro. (mão de obra) | 1.546 | 420.63 | 650.294 |
| % | % | Custos directos complementares | 2 % | 155271.790 | 3105.436 |
|  |  | Custos directos |  |  | 158377.226 |

Resíduos:
- colocação: mt25pem015b; factor de resíduo 0.0479993
- colocação: mt22www010a; factor de resíduo 0.06
- colocação: mt22www050a; factor de resíduo 0.06

## Recursos

**mt25pfz214aaia** Ud Porta de alumínio
Dados técnicos: Custo energético 1509.181 MJ; Emissão de CO2 105.572 kg
Resíduos:
- embalagem: re150101 Embalagens de papel e cartão. (componente de resíduo); rendimento 0.219 kg; Código LER 15 01 01; Massa do elemento 1 kg; Volume 0.001333 m3
- embalagem: re170201 Madeira. (componente de resíduo); rendimento 0.122 kg; Código LER 17 02 01; Massa do elemento 1 kg; Volume 0.000909 m3
- embalagem: re170203 Plástico. (componente de resíduo); rendimento 0.156 kg; Código LER 17 02 03; Massa do elemento 1 kg; Volume 0.001667 m3
- embalagem: re170604 Materiais de isolamento não abrangidos em 17 06 01 e 17 06 03. (componente de resíduo); rendimento 0.032 kg; Código LER 17 06 04; Massa do elemento 1 kg; Volume 0.001667 m3

**mt25pem015b** m Pré-aro de alumínio
Dados técnicos: Custo energético 31.545 MJ; Emissão de CO2 2.310 kg; Código LER 17 04 02; Massa do elemento 0.2774 kg; Volume 0.000185 m3
Resíduos:
- embalagem: re170203 Plástico; rendimento 0.005 kg

**mt22www010a** Ud Cartucho de 290 ml de vedante adesivo monocomponente
Dados técnicos: Custo energético 70.500 MJ; Emissão de CO2 3.425 kg; Código LER 17 09 04; Massa do elemento 0.421 kg; Volume 0.000281 m3
Resíduos:
- embalagem: re170203 Plástico; rendimento 0.1 kg

**mt22www050a** Ud Cartucho de 300 ml de silicone neutro oxímico
Dados técnicos: Custo energético 61.400 MJ; Emissão de CO2 2.602 kg; Código LER 17 09 04; Massa do elemento 0.3 kg; Volume 0.0002 m3
Resíduos:
- embalagem: re170203 Plástico; rendimento 0.1 kg
