# Guia para estacionamento de camião, de tubo de aço galvanizado

- Propriedade do ficheiro: CYPE Ingenieros S.A.
- Formato: FIEBDC-3/2016
- Programa: Gerador de preços para construção civil. CYPE Ingenieros, S.A.
- Data: 18/04/2024
- Âmbito geográfico: Cabo Verde
- Moeda: CVE
- Custos indirectos: 3 %
- IVA: 15 %

## L Vãos

### LM Equipamento para cais de carga e descarga

#### LMC Acessórios

**LMC010** Ud Guia para estacionamento de camião, de tubo de aço galvanizado.
Guia recta para estacionamento de camião, de tubo de aço galvanizado, de 1500 mm de comprimento, fixada através de ancoragem mecânica por aparafusamento. Inclusive placas de ancoragen para fixação através de aparafusamento ao suporte com parafusos de aço.
Inclui: Marcação. Colocação e fixação da guia para estacionamento de camião.
Critério de medição de projecto: Número de unidades previstas, segundo documentação gráfica de Projecto.
Critério de medição de obra: Medir-se-á o número de unidades realmente executadas segundo especificações de Projecto.

| Código | Un | Descrição | Rendimento | Preço | Importância |
|---|---|---|---|---|---|
| mt26amc030a | Ud | Guia recta para estacionamento de camião, de tubo de aço galvanizado, de 1500 mm de comprimento, para facilitar o posicionamento dos veículos durante as manobras de acoplamento ao fole de estanquidade. Inclusive placas de ancoragem. (material) | 1 | 63095.86 | 63095.860 |
| mt26aaa035b | Ud | Ancoragem mecânica tipo parafuso de cabeça escareada com estrela interior de seis pontas para chave Torx, de aço inoxidável AISI 316. (material) | 8 | 633.94 | 5071.520 |
| mo011 | h | Oficial de 1ª montador. (mão de obra) | 7.899 | 639.39 | 5050.542 |
| mo080 | h | Ajudante de montador. (mão de obra) | 7.899 | 398.94 | 3151.227 |
| % | % | Custos directos complementares | 2 % | 76369.149 | 1527.383 |
|  |  | Custos directos |  |  | 77896.532 |

Resíduos:
- colocação: mt26aaa035b; factor de resíduo 0.0175

## Recursos

**mt26aaa035b** Ud Ancoragem mecânica tipo parafuso de cabeça escareada com estrela interior de seis pontas para chave Torx
Dados técnicos: Custo energético 3.851 MJ; Emissão de CO2 0.330 kg; Código LER 17 04 05; Massa do elemento 0.03 kg; Volume 0.000014 m3
Resíduos:
- embalagem: re170203 Plástico. (componente de resíduo); rendimento 0.025 kg; Código LER 17 02 03; Massa do elemento 1 kg; Volume 0.001667 m3
