# Guia para estacionamento de camião, de tubo de aço galvanizado

- Propriedade do ficheiro: CYPE Ingenieros S.A.
- Formato: FIEBDC-3/2016
- Programa: Gerador de preços para construção civil. CYPE Ingenieros, S.A.
- Data: 18/04/2024
- Âmbito geográfico: Cabo Verde
- Moeda: CVE
- Custos indirectos: 3 %
- IVA: 15 %

## L Vãos

### LM Equipamento para cais de carga e descarga

#### LMC Acessórios

**LMC010** Ud Guia para estacionamento de camião, de tubo de aço galvanizado.
Guia recta para estacionamento de camião, de tubo de aço galvanizado, de 1500 mm de comprimento, fixada através de ancoragem mecânica de expansão, de alta resistência à corrosão. Inclusive placas de ancoragen para fixação através de aparafusamento ao suporte com buchas de expansão e parafusos de aço de alta resistência à corrosão.
Inclui: Marcação. Colocação e fixação da guia para estacionamento de camião.
Critério de medição de projecto: Número de unidades previstas, segundo documentação gráfica de Projecto.
Critério de medição de obra: Medir-se-á o número de unidades realmente executadas segundo especificações de Projecto.

| Código | Un | Descrição | Rendimento | Preço | Importância |
|---|---|---|---|---|---|
| mt26amc030a | Ud | Guia recta para estacionamento de camião, de tubo de aço galvanizado, de 1500 mm de comprimento, para facilitar o posicionamento dos veículos durante as manobras de acoplamento ao fole de estanquidade. Inclusive placas de ancoragem. (material) | 1 | 63095.86 | 63095.860 |
| mt26aaa025a | Ud | Ancoragem mecânica com bucha de expansão de aço galvanizado, de alta resistência à corrosão. (material) | 8 | 566.02 | 4528.160 |
| mo011 | h | Oficial de 1ª montador. (mão de obra) | 7.899 | 639.39 | 5050.542 |
| mo080 | h | Ajudante de montador. (mão de obra) | 7.899 | 398.94 | 3151.227 |
| % | % | Custos directos complementares | 2 % | 75825.789 | 1516.516 |
|  |  | Custos directos |  |  | 77342.305 |

## Recursos

**mt26aaa025a** Ud Ancoragem mecânica com bucha de expansão de aço galvanizado, de alta resistência à corrosão
Dados técnicos: Custo energético 1.478 MJ; Emissão de CO2 0.147 kg; Código LER 17 04 05; Massa do elemento 0.055 kg; Volume 0.000026 m3
Resíduos:
- embalagem: re150101 Embalagens de papel e cartão. (componente de resíduo); rendimento 0.002 kg; Código LER 15 01 01; Massa do elemento 1 kg; Volume 0.001333 m3
- embalagem: re170203 Plástico. (componente de resíduo); rendimento 0.001 kg; Código LER 17 02 03; Massa do elemento 1 kg; Volume 0.001667 m3
