# Porta estanque ao ar, de aço

- Propriedade do ficheiro: CYPE Ingenieros S.A.
- Formato: FIEBDC-3/2016
- Programa: Gerador de preços para construção civil. CYPE Ingenieros, S.A.
- Data: 29/10/2024
- Âmbito geográfico: Cabo Verde
- Moeda: CVE
- Custos indirectos: 3 %
- IVA: 15 %

## L Vãos

### LN Portas estanques

#### LNA De aço

**LNA010** Ud Porta estanque ao ar, de aço.
Porta estanque ao ar (fuga de ar de 2 m³/h a 1000 Pa), de aço, de 500x1500 mm, folha de porta de parede dupla, de 44 mm de espessura, aro de ancoragem de chapa de aço galvanizado com isolamento de lã de rocha, puxadores para accionamento por ambos os lados de alumínio fundido à pressão, junta estanque de borracha APT, accionamento situado no lado direito da porta. Inclusive silicone neutro para a vedação das juntas perimetrais.
Inclui: Marcação de pontos de fixação e aprumo do aro. Fixação do aro ao paramento. Vedação de juntas perimetrais. Colocação da folha. Colocação de ferragens de fecho e acessórios.
Critério de medição de projecto: Número de unidades previstas, segundo documentação gráfica de Projecto.
Critério de medição de obra: Medir-se-á o número de unidades realmente executadas segundo especificações de Projecto.

| Código | Un | Descrição | Rendimento | Preço | Importância |
|---|---|---|---|---|---|
| mt26pnt010aaaa | Ud | Porta estanque ao ar (fuga de ar de 2 m³/h a 1000 Pa), de aço, de 500x1500 mm, folha de porta de parede dupla, de 44 mm de espessura, aro de ancoragem de chapa de aço galvanizado com isolamento de lã de rocha, puxadores para accionamento por ambos os lados de alumínio fundido à pressão, junta estanque de borracha APT, accionamento situado no lado direito da porta. (material) | 1 | 89449.83 | 89449.830 |
| mt22www050b | Ud | Cartucho de 300 ml de silicone neutro oxímico, de elasticidade permanente e cura rápida, cor cinzento, intervalo de temperatura de trabalho de -60 a 150°C, com resistência aos raios UV, dureza Shore A aproximada de 22, segundo EN ISO 868 e alongamento na rotura >= 800%, segundo EN ISO 8339. (material) | 0.64 | 772.83 | 494.611 |
| mo020 | h | Oficial de 1ª construção. (mão de obra) | 0.444 | 627.12 | 278.441 |
| mo077 | h | Ajudante de construção. (mão de obra) | 0.444 | 402.07 | 178.519 |
| % | % | Custos directos complementares | 2 % | 90401.401 | 1808.028 |
|  |  | Custos directos |  |  | 92209.429 |

Resíduos:
- colocação: mt22www050b; factor de resíduo 0.06

## Recursos

**mt26pnt010aaaa** Ud Porta estanque ao ar (fuga de ar de 2 m³/h a 1000 Pa)
Dados técnicos: Custo energético 465.732 MJ; Emissão de CO2 16.503 kg
Resíduos:
- embalagem: re170203 Plástico. (componente de resíduo); rendimento 0.123 kg; Código LER 17 02 03; Massa do elemento 1 kg; Volume 0.001667 m3
- embalagem: re170604 Materiais de isolamento não abrangidos em 17 06 01 e 17 06 03. (componente de resíduo); rendimento 0.026 kg; Código LER 17 06 04; Massa do elemento 1 kg; Volume 0.001667 m3

**mt22www050b** Ud Cartucho de 300 ml de silicone neutro oxímico
Dados técnicos: Custo energético 72.640 MJ; Emissão de CO2 3.072 kg; Código LER 17 09 04; Massa do elemento 0.366 kg; Volume 0.000244 m3
Resíduos:
- embalagem: re170203 Plástico; rendimento 0.1 kg
