# Cortina para porta exterior

- Propriedade do ficheiro: CYPE Ingenieros S.A.
- Formato: FIEBDC-3/2016
- Programa: Gerador de preços para construção civil. CYPE Ingenieros, S.A.
- Data: 11/11/2025
- Âmbito geográfico: Cabo Verde
- Moeda: CVE
- Custos indirectos: 3 %
- IVA: 15 %

## L Vãos

### LS Protecções solares

#### LSC Cortinas

**LSC010** Ud Cortina para porta exterior.
Cortina para porta exterior, de 1000x2100 mm, formada por cordões flexíveis de PVC, cor opaco, de 4 mm de diâmetro e remate superior de PVC, cor branca. Inclusive acessórios.
Inclui: Fixação do remate superior da cortina no paramento.
Critério de medição de projecto: Número de unidades previstas, segundo documentação gráfica de Projecto.
Critério de medição de obra: Medir-se-á o número de unidades realmente executadas segundo especificações de Projecto.

| Código | Un | Descrição | Rendimento | Preço | Importância |
|---|---|---|---|---|---|
| mt44cor010a | m² | Cortina para porta exterior, formada por cordões flexíveis de PVC, cor opaco, de 4 mm de diâmetro. (material) | 2.1 | 4398.46 | 9236.766 |
| mt44cor040a | m | Remate superior de PVC, cor branca, com acessórios. (material) | 10 | 645.39 | 6453.900 |
| mo011 | h | Oficial de 1ª montador. (mão de obra) | 0.165 | 672.75 | 111.004 |
| mo080 | h | Ajudante de montador. (mão de obra) | 0.165 | 419.67 | 69.246 |
| % | % | Custos directos complementares | 2 % | 15870.916 | 317.418 |
|  |  | Custos directos |  |  | 16188.334 |

Resíduos:
- colocação: mt44cor010a Cortina para porta exterior, formada por cordões flexíveis de PVC, cor opaco, de 4 mm de diâmetro; factor de resíduo 0.0398529
- colocação: mt44cor040a Remate superior de PVC, cor branca, com acessórios; factor de resíduo 0.0494636

## Recursos

**mt44cor010a** m² Cortina para porta exterior, formada por cordões flexíveis de PVC, cor opaco, de 4 mm de diâmetro
Dados técnicos: Custo energético 156.696 MJ; Emissão de CO2 5.543 kg; Código LER 17 02 03; Massa do elemento 1.87 kg; Volume 0.003117 m3
Resíduos:
- embalagem: re170203 Plástico. (componente de resíduo); rendimento 0.037 kg; Código LER 17 02 03; Massa do elemento 1 kg; Volume 0.001667 m3

**mt44cor040a** m Remate superior de PVC, cor branca, com acessórios
Dados técnicos: Custo energético 5.091 MJ; Emissão de CO2 0.547 kg; Código LER 17 02 03; Massa do elemento 0.11 kg; Volume 0.000183 m3
Resíduos:
- embalagem: re170203 Plástico; rendimento 0.002 kg
