# Estore enrolável de tecido ignífugo perfurado tipo Screen

- Propriedade do ficheiro: CYPE Ingenieros S.A.
- Formato: FIEBDC-3/2016
- Programa: Gerador de preços para construção civil. CYPE Ingenieros, S.A.
- Data: 29/10/2024
- Âmbito geográfico: Cabo Verde
- Moeda: CVE
- Custos indirectos: 3 %
- IVA: 15 %

## L Vãos

### LS Protecções solares

#### LSE Estores enroláveis

**LSE015** Ud Estore enrolável de tecido ignífugo perfurado tipo Screen.
Estore enrolável, de 1000 mm de largura e 1200 mm de altura, com tecido ignífugo perfurado tipo Screen, de fios de fibra de vidro recobertos de PVC, com a face exterior de cor cinzento e a face interior de cor branca, accionamento manual com corrente de PVC para manobra de recolha, no lado direito; fixado na parede com ancoragens mecânicas. Inclusive ferragens e acessórios.
Inclui: Marcação. Ancoragem ao paramento dos elementos de fixação. Montagem do estore enrolável. Montagem dos acessórios do accionamento.
Critério de medição de projecto: Número de unidades previstas, segundo documentação gráfica de Projecto.
Critério de medição de obra: Medir-se-á o número de unidades realmente executadas segundo especificações de Projecto.

| Código | Un | Descrição | Rendimento | Preço | Importância |
|---|---|---|---|---|---|
| mt44stm011abaa | Ud | Estore enrolável, de 1000 mm de largura e 1200 mm de altura, com tecido ignífugo perfurado tipo Screen, de fios de fibra de vidro recobertos de PVC, com a face exterior de cor cinzento e a face interior de cor branca, inclusive ancoragens mecânicas para fixação ao suporte. (material) | 1 | 24914.34 | 24914.340 |
| mt44stm020a | Ud | Kit para o accionamento de estore enrolável, com corrente de PVC para manobra de recolha, no lado direito. (material) | 1 | 1584.88 | 1584.880 |
| mo011 | h | Oficial de 1ª montador. (mão de obra) | 0.669 | 644.41 | 431.110 |
| mo080 | h | Ajudante de montador. (mão de obra) | 1.004 | 402.07 | 403.678 |
| % | % | Custos directos complementares | 2 % | 27334.008 | 546.680 |
|  |  | Custos directos |  |  | 27880.688 |

Resíduos:
- colocação: mt44stm011abaa; factor de resíduo 0.044

## Recursos

**mt44stm011abaa** Ud Estore enrolável
Dados técnicos: Custo energético 35.393 MJ; Emissão de CO2 1.324 kg; Código LER 20 01 11; Massa do elemento 0.62 kg; Volume 0.000827 m3
Resíduos:
- embalagem: re170203 Plástico. (componente de resíduo); rendimento 0.1 kg; Código LER 17 02 03; Massa do elemento 1 kg; Volume 0.001667 m3

**mt44stm020a** Ud Kit para o accionamento de estore enrolável, com corrente de PVC para manobra de recolha, no lado direito
Dados técnicos: Custo energético 6.661 MJ; Emissão de CO2 0.759 kg
Resíduos:
- embalagem: re150101 Embalagens de papel e cartão. (componente de resíduo); rendimento 0.032 kg; Código LER 15 01 01; Massa do elemento 1 kg; Volume 0.001333 m3
